# BATERIAS ITALSAN

- Propiedad del archivo: RIB Spain
- Formato: FIEBDC-3/2016
- Programa: Presto 20.01
- Tipo: lista de precios
- Fecha de los precios: 15/01/2014
- Divisa: EUR
- IVA: 8 %
- Código: Baterías ITALSAN

## UnBAT Precios unitarios de Baterías y Colectores en PPR de ITALSAN

### BatPletina Batería PPR Pletina

#### BatPleBan Batería PPR Pletina toma Bandera

##### BatPleBan2F Batería PPR Pletina toma Bandera 2 Filas / n contadores

**2004** Ud Batería PPR Pletina toma Bandera 2/4 (material)
Precio: 119.83
Batería toma bandera en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2004 de la serie de Baterías para contadores de agua de ITALSAN.

**2006** Ud Batería PPR Pletina toma Bandera 2/6 (material)
Precio: 129.28
Batería toma bandera en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2006 de la serie de Baterías para contadores de agua de ITALSAN.

**2008** Ud Batería PPR Pletina toma Bandera 2/8 (material)
Precio: 162.54
Batería toma bandera en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2008 de la serie de Baterías para contadores de agua de ITALSAN.

**2010** Ud Batería PPR Pletina toma Bandera 2/10 (material)
Precio: 175.67
Batería toma bandera en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2010 de la serie de Baterías para contadores de agua de ITALSAN.

**2012** Ud Batería PPR Pletina toma Bandera 2/12 (material)
Precio: 192.92
Batería toma bandera en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2012 de la serie de Baterías para contadores de agua de ITALSAN.

**2014** Ud Batería PPR Pletina toma Bandera 2/14 (material)
Precio: 216.75
Batería toma bandera en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2014 de la serie de Baterías para contadores de agua de ITALSAN.

**2016** Ud Batería PPR Pletina toma Bandera 2/16 (material)
Precio: 234.09
Batería toma bandera en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2016 de la serie de Baterías para contadores de agua de ITALSAN.

**2018** Ud Batería PPR Pletina toma Bandera 2/18 (material)
Precio: 248.25
Batería toma bandera en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2018 de la serie de Baterías para contadores de agua de ITALSAN.

**2020** Ud Batería PPR Pletina toma Bandera 2/20 (material)
Precio: 263.77
Batería toma bandera en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2020 de la serie de Baterías para contadores de agua de ITALSAN.

**2022** Ud Batería PPR Pletina toma Bandera 2/22 (material)
Precio: 282.14
Batería toma bandera en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2022 de la serie de Baterías para contadores de agua de ITALSAN.

**2024** Ud Batería PPR Pletina toma Bandera 2/24 (material)
Precio: 296.6
Batería toma bandera en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2024 de la serie de Baterías para contadores de agua de ITALSAN.

**2026** Ud Batería PPR Pletina toma Bandera 2/26 (material)
Precio: 308.7
Batería toma bandera en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2026 de la serie de Baterías para contadores de agua de ITALSAN.

**2028** Ud Batería PPR Pletina toma Bandera 2/28 (material)
Precio: 325.01
Batería toma bandera en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2028 de la serie de Baterías para contadores de agua de ITALSAN.

**2030** Ud Batería PPR Pletina toma Bandera 2/30 (material)
Precio: 343.89
Batería toma bandera en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2030 de la serie de Baterías para contadores de agua de ITALSAN.

##### BatPleBan3F Batería PPR Pletina toma Bandera 3 Filas / n contadores

**3006** Ud Batería PPR Pletina toma Bandera 3/6 (material)
Precio: 160.35
Batería toma bandera en polipropileno copolímero random (PP-R) para centralización de contadores de agua, de 3 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3006 de la serie de Baterías para contadores de agua de ITALSAN.

**3009** Ud Batería PPR Pletina toma Bandera 3/9 (material)
Precio: 207.62
Batería toma bandera en polipropileno copolímero random (PP-R) para centralización de contadores de agua, de 3 filas para 9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3009 de la serie de Baterías para contadores de agua de ITALSAN.

**3012** Ud Batería PPR Pletina toma Bandera 3/12 (material)
Precio: 240.93
Batería toma bandera en polipropileno copolímero random (PP-R) para centralización de contadores de agua, de 3 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3012 de la serie de Baterías para contadores de agua de ITALSAN.

**3015** Ud Batería PPR Pletina toma Bandera 3/15 (material)
Precio: 264.46
Batería toma bandera en polipropileno copolímero random (PP-R) para centralización de contadores de agua, de 3 filas para 15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3015 de la serie de Baterías para contadores de agua de ITALSAN.

**3018** Ud Batería PPR Pletina toma Bandera 3/18 (material)
Precio: 285.76
Batería toma bandera en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3018 de la serie de Baterías para contadores de agua de ITALSAN.

**3021** Ud Batería PPR Pletina toma Bandera 3/21 (material)
Precio: 309.57
Batería toma bandera en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3021 de la serie de Baterías para contadores de agua de ITALSAN.

**3024** Ud Batería PPR Pletina toma Bandera 3/24 (material)
Precio: 330.88
Batería toma bandera en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3024 de la serie de Baterías para contadores de agua de ITALSAN.

**3027** Ud Batería PPR Pletina toma Bandera 3/27 (material)
Precio: 351.04
Batería toma bandera en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3027 de la serie de Baterías para contadores de agua de ITALSAN.

**3030** Ud Batería PPR Pletina toma Bandera 3/30 (material)
Precio: 371.53
Batería toma bandera en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3030 de la serie de Baterías para contadores de agua de ITALSAN.

**3033** Ud Batería PPR Pletina toma Bandera 3/33 (material)
Precio: 474.92
Batería toma bandera en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3033 de la serie de Baterías para contadores de agua de ITALSAN.

**3036** Ud Batería PPR Pletina toma Bandera 3/36 (material)
Precio: 505.34
Batería toma bandera en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3036 de la serie de Baterías para contadores de agua de ITALSAN.

**3039** Ud Batería PPR Pletina toma Bandera 3/39 (material)
Precio: 530.8
Batería toma bandera en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3039 de la serie de Baterías para contadores de agua de ITALSAN.

**3042** Ud Batería PPR Pletina toma Bandera 3/42 (material)
Precio: 563.22
Batería toma bandera en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3042 de la serie de Baterías para contadores de agua de ITALSAN.

**3045** Ud Batería PPR Pletina toma Bandera 3/45 (material)
Precio: 588.74
Batería toma bandera en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3045 de la serie de Baterías para contadores de agua de ITALSAN.

#### BatPleDA Batería PPR Pletina toma Doble Alimentación

##### BatPleDA2F Bateria PPR Pletina toma Doble Alimentación 2 Filas / n contadores

**2618** Ud Batería PPR Pletina toma Doble Alimentación 2/18 (material)
Precio: 286.63
Batería toma doble alimentación en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2218 de la serie de Baterías para contadores de agua de ITALSAN.

**2620** Ud Batería PPR Pletina toma Doble Alimentación 2/20 (material)
Precio: 302.34
Batería toma doble alimentación en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2220 de la serie de Baterías para contadores de agua de ITALSAN.

**2622** Ud Batería PPR Pletina toma Doble Alimentación 2/22 (material)
Precio: 309.13
Batería toma doble alimentación en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2222 de la serie de Baterías para contadores de agua de ITALSAN.

**2624** Ud Batería PPR Pletina toma Doble Alimentación 2/24 (material)
Precio: 314.18
Batería toma doble alimentación en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2224 de la serie de Baterías para contadores de agua de ITALSAN.

**2626** Ud Batería PPR Pletina toma Doble Alimentación 2/26 (material)
Precio: 323.87
Batería toma doble alimentación en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2226 de la serie de Baterías para contadores de agua de ITALSAN.

**2628** Ud Batería PPR Pletina toma Doble Alimentación 2/28 (material)
Precio: 342.22
Batería toma doble alimentación en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2228 de la serie de Baterías para contadores de agua de ITALSAN.

**2630** Ud Batería PPR Pletina toma Doble Alimentación 2/30 (material)
Precio: 360.42
Batería toma doble alimentación en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2230 de la serie de Baterías para contadores de agua de ITALSAN.

##### BatPleDA3F Bateria PPR Pletina toma Doble Alimentación 3 Filas / n contadores

**3618** Ud Batería PPR Pletina toma Doble Alimentación 3/18 (material)
Precio: 304.75
Batería toma doble alimentación en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3618 de la serie de Baterías para contadores de agua de ITALSAN.

**3621** Ud Batería PPR Pletina toma Doble Alimentación 3/21 (material)
Precio: 323.59
Batería toma doble alimentación en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3621 de la serie de Baterías para contadores de agua de ITALSAN.

**3624** Ud Batería PPR Pletina toma Doble Alimentación 3/24 (material)
Precio: 345.3
Batería toma doble alimentación en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3624 de la serie de Baterías para contadores de agua de ITALSAN.

**3627** Ud Batería PPR Pletina toma Doble Alimentación 3/27 (material)
Precio: 366.32
Batería toma doble alimentación en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3627 de la serie de Baterías para contadores de agua de ITALSAN.

**3630** Ud Batería PPR Pletina toma Doble Alimentación 3/30 (material)
Precio: 386.67
Batería toma doble alimentación en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3630 de la serie de Baterías para contadores de agua de ITALSAN.

**3633** Ud Batería PPR Pletina toma Doble Alimentación 3/33 (material)
Precio: 507.75
Batería toma doble alimentación en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3633 de la serie de Baterías para contadores de agua de ITALSAN.

**3636** Ud Batería PPR Pletina toma Doble Alimentación 3/36 (material)
Precio: 543.52
Batería toma doble alimentación en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3636 de la serie de Baterías para contadores de agua de ITALSAN.

**3639** Ud Batería PPR Pletina toma Doble Alimentación 3/39 (material)
Precio: 562.85
Batería toma doble alimentación en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3639 de la serie de Baterías para contadores de agua de ITALSAN.

**3642** Ud Batería PPR Pletina toma Doble Alimentación 3/42 (material)
Precio: 575.22
Batería toma doble alimentación en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3642 de la serie de Baterías para contadores de agua de ITALSAN.

**3645** Ud Batería PPR Pletina toma Doble Alimentación 3/45 (material)
Precio: 609.59
Batería toma doble alimentación en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3645 de la serie de Baterías para contadores de agua de ITALSAN.

#### BatPleCE Batería PPR Pletina toma Central / Central Invertida

##### BatPleCE2F Batería PPR Pletina toma Central / Central Invertida 2 Filas / n contadores

**21082507** Ud Batería PPR Pletina toma Central / Central Invertida 2/8 (material)
Precio: 273.95
Batería toma central / central invertida en polipropileno copolímero random (PP-R) para centralización de contadores de agua, de 2 filas para 8/7 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2108/2507 de la serie de Baterías para contadores de agua de ITALSAN.

**21102509** Ud Batería PPR Pletina toma Central / Central Invertida 2/10 (material)
Precio: 287.89
Batería toma central / central invertida en polipropileno copolímero random (PP-R) para centralización de contadores de agua, de 2 filas para 10/9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2110/2509 de la serie de Baterías para contadores de agua de ITALSAN.

**21122511** Ud Batería PPR Pletina toma Central / Central Invertida 2/12 (material)
Precio: 296.78
Batería toma central / central invertida en polipropileno copolímero random (PP-R) para centralización de contadores de agua, de 2 filas para 12/11 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2112/2511 de la serie de Baterías para contadores de agua de ITALSAN.

**21142513** Ud Batería PPR Pletina toma Central / Central Invertida 2/14 (material)
Precio: 312
Batería toma central / central invertida en polipropileno copolímero random (PP-R) para centralización de contadores de agua, de 2 filas para 14/13 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2114/2513 de la serie de Baterías para contadores de agua de ITALSAN.

**21162515** Ud Batería PPR Pletina toma Central / Central Invertida 2/16 (material)
Precio: 334.85
Batería toma central / central invertida en polipropileno copolímero random (PP-R) para centralización de contadores de agua, de 2 filas para 16/15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2116/2515 de la serie de Baterías para contadores de agua de ITALSAN.

**21182517** Ud Batería PPR Pletina toma Central / Central Invertida 2/18 (material)
Precio: 357.66
Batería toma central / central invertida en polipropileno copolímero random (PP-R) para centralización de contadores de agua, de 2 filas para 18/17 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2118/2517 de la serie de Baterías para contadores de agua de ITALSAN.

**21202519** Ud Batería PPR Pletina toma Central / Central Invertida 2/20 (material)
Precio: 380.5
Batería toma central / central invertida en polipropileno copolímero random (PP-R) para centralización de contadores de agua, de 2 filas para 20/19 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2120/2519 de la serie de Baterías para contadores de agua de ITALSAN.

**21222521** Ud Batería PPR Pletina toma Central / Central Invertida 2/22 (material)
Precio: 407.51
Batería toma central / central invertida en polipropileno copolímero random (PP-R) para centralización de contadores de agua, de 2 filas para 22/21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2122/2521 de la serie de Baterías para contadores de agua de ITALSAN.

**21242523** Ud Batería PPR Pletina toma Central / Central Invertida 2/24 (material)
Precio: 433.01
Batería toma central / central invertida en polipropileno copolímero random (PP-R) para centralización de contadores de agua, de 2 filas para 24/23 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2124/2523 de la serie de Baterías para contadores de agua de ITALSAN.

**21262525** Ud Batería PPR Pletina toma Central / Central Invertida 2/26 (material)
Precio: 454.69
Batería toma central / central invertida en polipropileno copolímero random (PP-R) para centralización de contadores de agua, de 2 filas para 26/25 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2126/2525 de la serie de Baterías para contadores de agua de ITALSAN.

**21282527** Ud Batería PPR Pletina toma Central / Central Invertida 2/28 (material)
Precio: 479.43
Batería toma central / central invertida en polipropileno copolímero random (PP-R) para centralización de contadores de agua, de 2 filas para 28/27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2128/2527 de la serie de Baterías para contadores de agua de ITALSAN.

**21302529** Ud Batería PPR Pletina toma Central / Central Invertida 2/30 (material)
Precio: 506.44
Batería toma central / central invertida en polipropileno copolímero random (PP-R) para centralización de contadores de agua, de 2 filas para 30/29 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2130/2529 de la serie de Baterías para contadores de agua de ITALSAN.

##### BatPleCE3F Batería PPR Pletina toma Central / Central Invertida 3 Filas / n contadores

**31123511** Ud Batería PPR Pletina toma Central / Central Invertida 3/12 (material)
Precio: 365.27
Batería toma central / central invertida en polipropileno copolímero random (PP-R) para centralización de contadores de agua, de 3 filas para 12/11 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3112/3511 de la serie de Baterías para contadores de agua de ITALSAN.

**31153514** Ud Batería PPR Pletina toma Central / Central Invertida 3/15 (material)
Precio: 380.5
Batería toma central / central invertida en polipropileno copolímero random (PP-R) para centralización de contadores de agua, de 3 filas para 15/14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3115/3514 de la serie de Baterías para contadores de agua de ITALSAN.

**31183517** Ud Batería PPR Pletina toma Central / Central Invertida 3/18 (material)
Precio: 403.34
Batería toma central / central invertida en polipropileno copolímero random (PP-R) para centralización de contadores de agua, de 3 filas para 18/17 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3118/3517 de la serie de Baterías para contadores de agua de ITALSAN.

**31213520** Ud Batería PPR Pletina toma Central / Central Invertida 3/21 (material)
Precio: 426.15
Batería toma central / central invertida en polipropileno copolímero random (PP-R) para centralización de contadores de agua, de 3 filas para 21/20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3121/3520 de la serie de Baterías para contadores de agua de ITALSAN.

**31243523** Ud Batería PPR Pletina toma Central / Central Invertida 3/24 (material)
Precio: 456.59
Batería toma central / central invertida en polipropileno copolímero random (PP-R) para centralización de contadores de agua, de 3 filas para 24/23 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3124/3523 de la serie de Baterías para contadores de agua de ITALSAN.

**31273526** Ud Batería PPR Pletina toma Central / Central Invertida 3/27 (material)
Precio: 479.43
Batería toma central / central invertida en polipropileno copolímero random (PP-R) para centralización de contadores de agua, de 3 filas para 27/26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3127/3526 de la serie de Baterías para contadores de agua de ITALSAN.

**31303529** Ud Batería PPR Pletina toma Central / Central Invertida 3/30 (material)
Precio: 502.25
Batería toma central / central invertida en polipropileno copolímero random (PP-R) para centralización de contadores de agua, de 3 filas para 30/29 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3130/3529 de la serie de Baterías para contadores de agua de ITALSAN.

**31333532** Ud Batería PPR Pletina toma Central / Central Invertida 3/33 (material)
Precio: 551.71
Batería toma central / central invertida en polipropileno copolímero random (PP-R) para centralización de contadores de agua, de 3 filas para 33/32 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3133/3532 de la serie de Baterías para contadores de agua de ITALSAN.

**31363535** Ud Batería PPR Pletina toma Central / Central Invertida 3/36 (material)
Precio: 585.96
Batería toma central / central invertida en polipropileno copolímero random (PP-R) para centralización de contadores de agua, de 3 filas para 36/35 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3136/3535 de la serie de Baterías para contadores de agua de ITALSAN.

**31393538** Ud Batería PPR Pletina toma Central / Central Invertida 3/39 (material)
Precio: 616.4
Batería toma central / central invertida en polipropileno copolímero random (PP-R) para centralización de contadores de agua, de 3 filas para 39/38 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3139/3538 de la serie de Baterías para contadores de agua de ITALSAN.

**31423541** Ud Batería PPR Pletina toma Central / Central Invertida 3/42 (material)
Precio: 635.81
Batería toma central / central invertida en polipropileno copolímero random (PP-R) para centralización de contadores de agua, de 3 filas para 42/41 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3142/3541 de la serie de Baterías para contadores de agua de ITALSAN.

**31453544** Ud Batería PPR Pletina toma Central / Central Invertida 3/45 (material)
Precio: 670.43
Batería toma central / central invertida en polipropileno copolímero random (PP-R) para centralización de contadores de agua, de 3 filas para 45/44 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3145/3544 de la serie de Baterías para contadores de agua de ITALSAN.

#### BatPleINSUB Batería PPR Pletina toma invertida salida submarino

##### BatPleINSUB2F Batería PPR Pletina toma Invertida salida submarina 2 Filas / n contadores

**2507S** Batería PPR Pletina toma central salida submarino 2/8
Precio: 329.37
Batería toma central salida submarino en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2507S de la serie de Baterías para contadores de agua de ITALSAN.

**2509S** Batería PPR Pletina toma central salida submarino 2/10
Precio: 343.32
Batería toma central salida submarino en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2509S de la serie de Baterías para contadores de agua de ITALSAN.

**2511S** Batería PPR Pletina toma central salida submarino 2/12
Precio: 352.2
Batería toma central salida submarino en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2511S de la serie de Baterías para contadores de agua de ITALSAN.

**2513S** Batería PPR Pletina toma central salida submarino 2/14
Precio: 367.42
Batería toma central salida submarino en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2513S de la serie de Baterías para contadores de agua de ITALSAN.

**2515S** Batería PPR Pletina toma central salida submarino 2/16
Precio: 390.26
Batería toma central salida submarino en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2515S de la serie de Baterías para contadores de agua de ITALSAN.

**2517S** Batería PPR Pletina toma central salida submarino 2/18
Precio: 413.08
Batería toma central salida submarino en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2517S de la serie de Baterías para contadores de agua de ITALSAN.

**2519S** Batería PPR Pletina toma central salida submarino 2/20
Precio: 435.93
Batería toma central salida submarino en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2519S de la serie de Baterías para contadores de agua de ITALSAN.

**2521S** Batería PPR Pletina toma central salida submarino 2/22
Precio: 462.93
Batería toma central salida submarino en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2521S de la serie de Baterías para contadores de agua de ITALSAN.

**2523S** Batería PPR Pletina toma central salida submarino 2/24
Precio: 488.44
Batería toma central salida submarino en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2523S de la serie de Baterías para contadores de agua de ITALSAN.

**2525S** Batería PPR Pletina toma central salida submarino 2/26
Precio: 510.11
Batería toma central salida submarino en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2525S de la serie de Baterías para contadores de agua de ITALSAN.

**2527S** Batería PPR Pletina toma central salida submarino 2/28
Precio: 534.86
Batería toma central salida submarino en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2527S de la serie de Baterías para contadores de agua de ITALSAN.

**2529S** Batería PPR Pletina toma central salida submarino 2/30
Precio: 561.87
Batería toma central salida submarino en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2529S de la serie de Baterías para contadores de agua de ITALSAN.

##### BatPleINSUB3F Batería PPR Pletina toma Invertida salida submarina 3 Filas / n contadores

**3511S** Batería PPR Pletina toma central salida submarino 3/11
Precio: 420.7
Batería toma central salida submarino en polipropileno copolímero random (PP-R) para centralización de contadores de agua, de 3 filas para 11 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3511S de la serie de Baterías para contadores de agua de ITALSAN.

**3514S** Batería PPR Pletina toma central salida submarino 3/14
Precio: 435.93
Batería toma central salida submarino en polipropileno copolímero random (PP-R) para centralización de contadores de agua, de 3 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3514S de la serie de Baterías para contadores de agua de ITALSAN.

**3517S** Batería PPR Pletina toma central salida submarino 3/17
Precio: 458.76
Batería toma central salida submarino en polipropileno copolímero random (PP-R) para centralización de contadores de agua, de 3 filas para 17 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3517S de la serie de Baterías para contadores de agua de ITALSAN.

**3520S** Batería PPR Pletina toma central salida submarino 3/20
Precio: 481.58
Batería toma central salida submarino en polipropileno copolímero random (PP-R) para centralización de contadores de agua, de 3 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3520S de la serie de Baterías para contadores de agua de ITALSAN.

**3523S** Batería PPR Pletina toma central salida submarino 3/23
Precio: 512.01
Batería toma central salida submarino en polipropileno copolímero random (PP-R) para centralización de contadores de agua, de 3 filas para 23 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3523S de la serie de Baterías para contadores de agua de ITALSAN.

**3526S** Batería PPR Pletina toma central salida submarino 3/26
Precio: 534.86
Batería toma central salida submarino en polipropileno copolímero random (PP-R) para centralización de contadores de agua, de 3 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3526S de la serie de Baterías para contadores de agua de ITALSAN.

**3529S** Batería PPR Pletina toma central salida submarino 3/29
Precio: 557.68
Batería toma central salida submarino en polipropileno copolímero random (PP-R) para centralización de contadores de agua, de 3 filas para 29 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3529S de la serie de Baterías para contadores de agua de ITALSAN.

**3532S** Batería PPR Pletina toma central salida submarino 3/32
Precio: 607.13
Batería toma central salida submarino en polipropileno copolímero random (PP-R) para centralización de contadores de agua, de 3 filas para 32 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3532S de la serie de Baterías para contadores de agua de ITALSAN.

**3535S** Batería PPR Pletina toma central salida submarino 3/35
Precio: 641.39
Batería toma central salida submarino en polipropileno copolímero random (PP-R) para centralización de contadores de agua, de 3 filas para 35 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3535S de la serie de Baterías para contadores de agua de ITALSAN.

**3538S** Batería PPR Pletina toma central salida submarino 3/38
Precio: 671.83
Batería toma central salida submarino en polipropileno copolímero random (PP-R) para centralización de contadores de agua, de 3 filas para 38 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3538S de la serie de Baterías para contadores de agua de ITALSAN.

**3541S** Batería PPR Pletina toma central salida submarino 3/41
Precio: 691.23
Batería toma central salida submarino en polipropileno copolímero random (PP-R) para centralización de contadores de agua, de 3 filas para 41 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3541S de la serie de Baterías para contadores de agua de ITALSAN.

**3544S** Batería PPR Pletina toma central salida submarino 3/44
Precio: 725.85
Batería toma central salida submarino en polipropileno copolímero random (PP-R) para centralización de contadores de agua, de 3 filas para 44 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3544S de la serie de Baterías para contadores de agua de ITALSAN.

#### BatPleLA Batería PPR Pletina toma Lateral Inferior / Lateral Superior

##### BatPleLA2F Batería PPR Pletina toma Lateral Inferior / Lateral Superior 2 Filas / n contadores

**22042304** Ud Batería PPR Pletina toma Lateral inferior / Lateral superior 2/4 (material)
Precio: 144.59
Batería toma lateral inferior / lateral superior en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2204/2304 de la serie de Baterías para contadores de agua de ITALSAN.

**22062306** Ud Batería PPR Pletina toma Lateral inferior / Lateral superior 2/6 (material)
Precio: 156
Batería toma lateral inferior / lateral superior en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2206/2306 de la serie de Baterías para contadores de agua de ITALSAN.

**22082308** Ud Batería PPR Pletina toma Lateral inferior / Lateral superior 2/8 (material)
Precio: 194.05
Batería toma lateral inferior / lateral superior en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2208/2308 de la serie de Baterías para contadores de agua de ITALSAN.

**22102310** Ud Batería PPR Pletina toma Lateral inferior / Lateral superior 2/10 (material)
Precio: 208.52
Batería toma lateral inferior / lateral superior en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2210/2310 de la serie de Baterías para contadores de agua de ITALSAN.

**22122312** Ud Batería PPR Pletina toma Lateral inferior / Lateral superior 2/12 (material)
Precio: 225.26
Batería toma lateral inferior / lateral superior en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2212/2312 de la serie de Baterías para contadores de agua de ITALSAN.

**22142314** Ud Batería PPR Pletina toma Lateral inferior / Lateral superior 2/14 (material)
Precio: 240.85
Batería toma lateral inferior / lateral superior en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2214/2314 de la serie de Baterías para contadores de agua de ITALSAN.

**22162316** Ud Batería PPR Pletina toma Lateral inferior / Lateral superior 2/16 (material)
Precio: 258.74
Batería toma lateral inferior / lateral superior en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2216/2316 de la serie de Baterías para contadores de agua de ITALSAN.

**22182318** Ud Batería PPR Pletina toma Lateral inferior / Lateral superior 2/18 (material)
Precio: 274.32
Batería toma lateral inferior / lateral superior en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2218/2318 de la serie de Baterías para contadores de agua de ITALSAN.

**22202320** Ud Batería PPR Pletina toma Lateral inferior / Lateral superior 2/20 (material)
Precio: 291.47
Batería toma lateral inferior / lateral superior en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2220/2320 de la serie de Baterías para contadores de agua de ITALSAN.

**22222322** Ud Batería PPR Pletina toma Lateral inferior / Lateral superior 2/22 (material)
Precio: 312
Batería toma lateral inferior / lateral superior en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2222/2322 de la serie de Baterías para contadores de agua de ITALSAN.

**22242324** Ud Batería PPR Pletina toma Lateral inferior / Lateral superior 2/24 (material)
Precio: 327.99
Batería toma lateral inferior / lateral superior en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2224/2324 de la serie de Baterías para contadores de agua de ITALSAN.

**22262326** Ud Batería PPR Pletina toma Lateral inferior / Lateral superior 2/26 (material)
Precio: 341.67
Batería toma lateral inferior / lateral superior en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2226/2326 de la serie de Baterías para contadores de agua de ITALSAN.

**22282328** Ud Batería PPR Pletina toma Lateral inferior / Lateral superior 2/28 (material)
Precio: 359.56
Batería toma lateral inferior / lateral superior en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2228/2328 de la serie de Baterías para contadores de agua de ITALSAN.

**22302330** Ud Batería PPR Pletina toma Lateral inferior / Lateral superior 2/30 (material)
Precio: 380.49
Batería toma lateral inferior / lateral superior en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2230/2330 de la serie de Baterías para contadores de agua de ITALSAN.

##### BatPleLA3F Batería PPR Pletina toma Lateral Inferior / Lateral Superior 3 Filas / n contadores

**32063306** Ud Batería PPR Pletina toma Lateral inferior / Lateral superior 3/6 (material)
Precio: 205.46
Batería toma lateral inferior / lateral superior en polipropileno copolímero random (PP-R) para centralización de contadores de agua, de 3 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3206/3306 de la serie de Baterías para contadores de agua de ITALSAN.

**32093309** Ud Batería PPR Pletina toma Lateral inferior / Lateral superior 3/9 (material)
Precio: 243.52
Batería toma lateral inferior / lateral superior en polipropileno copolímero random (PP-R) para centralización de contadores de agua, de 3 filas para 9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3209/3309 de la serie de Baterías para contadores de agua de ITALSAN.

**32123312** Ud Batería PPR Pletina toma Lateral inferior / Lateral superior 3/12 (material)
Precio: 266.73
Batería toma lateral inferior / lateral superior en polipropileno copolímero random (PP-R) para centralización de contadores de agua, de 3 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3212/3312 de la serie de Baterías para contadores de agua de ITALSAN.

**32153315** Ud Batería PPR Pletina toma Lateral inferior / Lateral superior 3/15 (material)
Precio: 292.23
Batería toma lateral inferior / lateral superior en polipropileno copolímero random (PP-R) para centralización de contadores de agua, de 3 filas para 15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3215/3315 de la serie de Baterías para contadores de agua de ITALSAN.

**32183318** Ud Batería PPR Pletina toma Lateral inferior / Lateral superior 3/18 (material)
Precio: 315.8
Batería toma lateral inferior / lateral superior en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3218/3318 de la serie de Baterías para contadores de agua de ITALSAN.

**32213321** Ud Batería PPR Pletina toma Lateral inferior / Lateral superior 3/21 (material)
Precio: 342.46
Batería toma lateral inferior / lateral superior en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3221/3321 de la serie de Baterías para contadores de agua de ITALSAN.

**32243324** Ud Batería PPR Pletina toma Lateral inferior / Lateral superior 3/24 (material)
Precio: 365.65
Batería toma lateral inferior / lateral superior en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3224/3324 de la serie de Baterías para contadores de agua de ITALSAN.

**32273327** Ud Batería PPR Pletina toma Lateral inferior / Lateral superior 3/27 (material)
Precio: 388.11
Batería toma lateral inferior / lateral superior en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3227/3327 de la serie de Baterías para contadores de agua de ITALSAN.

**32303330** Ud Batería PPR Pletina toma Lateral inferior / Lateral superior 3/30 (material)
Precio: 410.95
Batería toma lateral inferior / lateral superior en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3230/3330 de la serie de Baterías para contadores de agua de ITALSAN.

**32333333** Ud Batería PPR Pletina toma Lateral inferior / Lateral superior 3/33 (material)
Precio: 525.08
Batería toma lateral inferior / lateral superior en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3233/3333 de la serie de Baterías para contadores de agua de ITALSAN.

**32363336** Ud Batería PPR Pletina toma Lateral inferior / Lateral superior 3/36 (material)
Precio: 558.95
Batería toma lateral inferior / lateral superior en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3236/3336 de la serie de Baterías para contadores de agua de ITALSAN.

**32393339** Ud Batería PPR Pletina toma Lateral inferior / Lateral superior 3/39 (material)
Precio: 586.72
Batería toma lateral inferior / lateral superior en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3239/3339 de la serie de Baterías para contadores de agua de ITALSAN.

**32423342** Ud Batería PPR Pletina toma Lateral inferior / Lateral superior 3/42 (material)
Precio: 608.03
Batería toma lateral inferior / lateral superior en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3242/3342 de la serie de Baterías para contadores de agua de ITALSAN.

**32453345** Ud Batería PPR Pletina toma Lateral inferior / Lateral superior 3/45 (material)
Precio: 642.57
Batería toma lateral inferior / lateral superior en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3245/3345 de la serie de Baterías para contadores de agua de ITALSAN.

#### BatPleIN Batería PPR Pletina toma Invertida

##### BatPleIN2F Batería PPR Pletina toma Invertida 2 Filas / n contadores

**2404** Batería PPR Pletina toma Inferior 2/4 (material)
Precio: 144.59
Batería toma invertida en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2404 de la serie de Baterías para contadores de agua de ITALSAN.

**2406** Batería PPR Pletina toma Inferior 2/6 (material)
Precio: 156
Batería toma invertida en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2406 de la serie de Baterías para contadores de agua de ITALSAN.

**2408** Batería PPR Pletina toma Inferior 2/8 (material)
Precio: 194.05
Batería toma invertida en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2408 de la serie de Baterías para contadores de agua de ITALSAN.

**2410** Batería PPR Pletina toma Inferior 2/10 (material)
Precio: 208.52
Batería toma invertida en polipropileno copolímero random (PP-R) para centralización de contadores de agua, de 2 filas para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2410 de la serie de Baterías para contadores de agua de ITALSAN.

**2412** Batería PPR Pletina toma Inferior 2/12 (material)
Precio: 225.26
Batería toma invertida en polipropileno copolímero random (PP-R) para centralización de contadores de agua, de 2 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2412 de la serie de Baterías para contadores de agua de ITALSAN.

**2414** Batería PPR Pletina toma Inferior 2/14 (material)
Precio: 240.85
Batería toma invertida en polipropileno copolímero random (PP-R) para centralización de contadores de agua, de 2 filas para 14 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2414 de la serie de Baterías para contadores de agua de ITALSAN.

**2416** Batería PPR Pletina toma Inferior 2/16 (material)
Precio: 258.74
Batería toma invertida en polipropileno copolímero random (PP-R) para centralización de contadores de agua, de 2 filas para 16 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2416 de la serie de Baterías para contadores de agua de ITALSAN.

**2418** Batería PPR Pletina toma Inferior 2/18 (material)
Precio: 274.32
Batería toma invertida en polipropileno copolímero random (PP-R) para centralización de contadores de agua, de 2 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2418 de la serie de Baterías para contadores de agua de ITALSAN.

**2420** Batería PPR Pletina toma Inferior 2/20 (material)
Precio: 291.47
Batería toma invertida en polipropileno copolímero random (PP-R) para centralización de contadores de agua, de 2 filas para 20 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2420 de la serie de Baterías para contadores de agua de ITALSAN.

**2422** Batería PPR Pletina toma Inferior 2/22 (material)
Precio: 312
Batería toma invertida en polipropileno copolímero random (PP-R) para centralización de contadores de agua, de 2 filas para 22 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2422 de la serie de Baterías para contadores de agua de ITALSAN.

**2424** Batería PPR Pletina toma Inferior 2/24 (material)
Precio: 327.99
Batería toma invertida en polipropileno copolímero random (PP-R) para centralización de contadores de agua, de 2 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2424 de la serie de Baterías para contadores de agua de ITALSAN.

**2426** Batería PPR Pletina toma Inferior 2/26 (material)
Precio: 341.67
Batería toma invertida en polipropileno copolímero random (PP-R) para centralización de contadores de agua, de 2 filas para 26 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2426 de la serie de Baterías para contadores de agua de ITALSAN.

**2428** Batería PPR Pletina toma Inferior 2/28 (material)
Precio: 359.56
Batería toma invertida en polipropileno copolímero random (PP-R) para centralización de contadores de agua, de 2 filas para 28 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2428 de la serie de Baterías para contadores de agua de ITALSAN.

**2430** Batería PPR Pletina toma Inferior 2/30 (material)
Precio: 380.5
Batería toma invertida en polipropileno copolímero random (PP-R) para centralización de contadores de agua, de 2 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2430 de la serie de Baterías para contadores de agua de ITALSAN.

##### BatPleIn3F Batería PPR Pletina toma Invertida 3 Filas / n contadores

**3406** Ud Batería PPR Pletina toma Inferior 3/6 (material)
Precio: 205.46
Batería toma invertida en polipropileno copolímero random (PP-R) para centralización de contadores de agua, de 3 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3406 de la serie de Baterías para contadores de agua de ITALSAN.

**3409** Ud Batería PPR Pletina toma Inferior 3/9 (material)
Precio: 243.52
Batería toma invertida en polipropileno copolímero random (PP-R) para centralización de contadores de agua, de 3 filas para 9 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3409 de la serie de Baterías para contadores de agua de ITALSAN.

**3412** Ud Batería PPR Pletina toma Inferior 3/12 (material)
Precio: 266.73
Batería toma invertida en polipropileno copolímero random (PP-R) para centralización de contadores de agua, de 3 filas para 12 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3412 de la serie de Baterías para contadores de agua de ITALSAN.

**3415** Ud Batería PPR Pletina toma Inferior 3/15 (material)
Precio: 292.23
Batería toma invertida en polipropileno copolímero random (PP-R) para centralización de contadores de agua, de 3 filas para 15 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3415 de la serie de Baterías para contadores de agua de ITALSAN.

**3418** Ud Batería PPR Pletina toma Inferior 3/18 (material)
Precio: 315.81
Batería toma invertida en polipropileno copolímero random (PP-R) para centralización de contadores de agua, de 3 filas para 18 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3418 de la serie de Baterías para contadores de agua de ITALSAN.

**3421** Ud Batería PPR Pletina toma Inferior 3/21 (material)
Precio: 342.46
Batería toma invertida en polipropileno copolímero random (PP-R) para centralización de contadores de agua, de 3 filas para 21 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3421 de la serie de Baterías para contadores de agua de ITALSAN.

**3424** Ud Batería PPR Pletina toma Inferior 3/24 (material)
Precio: 365.65
Batería toma invertida en polipropileno copolímero random (PP-R) para centralización de contadores de agua, de 3 filas para 24 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3424 de la serie de Baterías para contadores de agua de ITALSAN.

**3427** Ud Batería PPR Pletina toma Inferior 3/27 (material)
Precio: 388.11
Batería toma invertida en polipropileno copolímero random (PP-R) para centralización de contadores de agua, de 3 filas para 27 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3427 de la serie de Baterías para contadores de agua de ITALSAN.

**3430** Ud Batería PPR Pletina toma Inferior 3/30 (material)
Precio: 410.94
Batería toma invertida en polipropileno copolímero random (PP-R) para centralización de contadores de agua, de 3 filas para 30 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3430 de la serie de Baterías para contadores de agua de ITALSAN.

**3433** Ud Batería PPR Pletina toma Inferior 3/33 (material)
Precio: 525.08
Batería toma invertida en polipropileno copolímero random (PP-R) para centralización de contadores de agua, de 3 filas para 33 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3433 de la serie de Baterías para contadores de agua de ITALSAN.

**3436** Ud Batería PPR Pletina toma Inferior 3/36 (material)
Precio: 558.95
Batería toma invertida en polipropileno copolímero random (PP-R) para centralización de contadores de agua, de 3 filas para 36 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3436 de la serie de Baterías para contadores de agua de ITALSAN.

**3439** Ud Batería PPR Pletina toma Inferior 3/39 (material)
Precio: 586.72
Batería toma invertida en polipropileno copolímero random (PP-R) para centralización de contadores de agua, de 3 filas para 39 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3439 de la serie de Baterías para contadores de agua de ITALSAN.

**3442** Ud Batería PPR Pletina toma Inferior 3/42 (material)
Precio: 608.03
Batería toma invertida en polipropileno copolímero random (PP-R) para centralización de contadores de agua, de 3 filas para 42 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3442 de la serie de Baterías para contadores de agua de ITALSAN.

**3445** Ud Batería PPR Pletina toma Inferior 3/45 (material)
Precio: 642.58
Batería toma invertida en polipropileno copolímero random (PP-R) para centralización de contadores de agua, de 3 filas para 45 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 3445 de la serie de Baterías para contadores de agua de ITALSAN.

### BatRosca Batería PPR Roscada

#### BatRosBan Batería PPR Rosca toma Bandera

##### BatRosBan2F Batería PPR Rosca toma Bandera 2 filas

**2004RH12** Ud Batería ITALSAN bandera 2/4 (material)
Precio: 155.49
Batería toma bandera en polipropileno copolímero random (PP-R) para centralización de contadores de agua, de 2 filas para 4 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2004RH12 de la serie de Baterías para contadores de agua de ITALSAN.

**2004RH34** Ud Batería ITALSAN bandera 2/4 (material)
Precio: 158.58
Batería toma bandera en polipropileno copolímero random (PP-R) para centralización de contadores de agua, de 2 filas para 4 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2004RH34 de la serie de Baterías para contadores de agua de ITALSAN.

**2004RM12** Ud Batería ITALSAN bandera 2/4 (material)
Precio: 158.58
Batería toma bandera en polipropileno copolímero random (PP-R) para centralización de contadores de agua, de 2 filas para 4 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2004RM12 de la serie de Baterías para contadores de agua de ITALSAN.

**2004RM34** Ud Batería ITALSAN bandera 2/4 (material)
Precio: 161.66
Batería toma bandera en polipropileno copolímero random (PP-R) para centralización de contadores de agua, de 2 filas para 4 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2004RM34 de la serie de Baterías para contadores de agua de ITALSAN.

**2006RH12** Ud Batería ITALSAN bandera 2/6 (material)
Precio: 171.66
Batería toma bandera en polipropileno copolímero random (PP-R) para centralización de contadores de agua, de 2 filas para 6 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2006RH12 de la serie de Baterías para contadores de agua de ITALSAN.

**2006RH34** Ud Batería ITALSAN bandera 2/6 (material)
Precio: 224.4
Batería toma bandera en polipropileno copolímero random (PP-R) para centralización de contadores de agua, de 2 filas para 6 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2006RH34 de la serie de Baterías para contadores de agua de ITALSAN.

**2006RM12** Ud Batería ITALSAN bandera 2/6 (material)
Precio: 224.1
Batería toma bandera en polipropileno copolímero random (PP-R) para centralización de contadores de agua, de 2 filas para 6 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2006RM12 de la serie de Baterías para contadores de agua de ITALSAN.

**2006RM34** Ud Batería ITALSAN bandera 2/6 (material)
Precio: 252.69
Batería toma bandera en polipropileno copolímero random (PP-R) para centralización de contadores de agua, de 2 filas para 6 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2006RM34 de la serie de Baterías para contadores de agua de ITALSAN.

**2008RH12** Ud Batería ITALSAN bandera 2/8 (material)
Precio: 214.77
Batería toma bandera en polipropileno copolímero random (PP-R) para centralización de contadores de agua, de 2 filas para 8 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2008RH12 de la serie de Baterías para contadores de agua de ITALSAN.

**2008RH34** Ud Batería ITALSAN bandera 2/8 (material)
Precio: 220.93
Batería toma bandera en polipropileno copolímero random (PP-R) para centralización de contadores de agua, de 2 filas para 8 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2008RH34 de la serie de Baterías para contadores de agua de ITALSAN.

**2008RM12** Ud Batería ITALSAN bandera 2/8 (material)
Precio: 220.93
Batería toma bandera en polipropileno copolímero random (PP-R) para centralización de contadores de agua, de 2 filas para 8 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2008RM12 de la serie de Baterías para contadores de agua de ITALSAN.

**2008RM34** Ud Batería ITALSAN bandera 2/8 (material)
Precio: 227.09
Batería toma bandera en polipropileno copolímero random (PP-R) para centralización de contadores de agua, de 2 filas para 8 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2008RM34 de la serie de Baterías para contadores de agua de ITALSAN.

**2010RH12** Ud Batería ITALSAN bandera 2/10 (material)
Precio: 234.02
Batería toma bandera en polipropileno copolímero random (PP-R) para centralización de contadores de agua, de 2 filas para 10 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2010RH12 de la serie de Baterías para contadores de agua de ITALSAN.

**2010RH34** Ud Batería ITALSAN bandera 2/10 (material)
Precio: 241.71
Batería toma bandera en polipropileno copolímero random (PP-R) para centralización de contadores de agua, de 2 filas para 10 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2010RH34 de la serie de Baterías para contadores de agua de ITALSAN.

**2010RM12** Ud Batería ITALSAN bandera 2/10 (material)
Precio: 241.71
Batería toma bandera en polipropileno copolímero random (PP-R) para centralización de contadores de agua, de 2 filas para 10 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2010RM12 de la serie de Baterías para contadores de agua de ITALSAN.

**2010RM34** Ud Batería ITALSAN bandera 2/10 (material)
Precio: 249.42
Batería toma bandera en polipropileno copolímero random (PP-R) para centralización de contadores de agua, de 2 filas para 10 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2010RM34 de la serie de Baterías para contadores de agua de ITALSAN.

**2012RH12** Ud Batería ITALSAN bandera 2/12 (material)
Precio: 255.58
Batería toma bandera en polipropileno copolímero random (PP-R) para centralización de contadores de agua, de 2 filas para 12 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2012RH12 de la serie de Baterías para contadores de agua de ITALSAN.

**2012RH34** Ud Batería ITALSAN bandera 2/12 (material)
Precio: 264.81
Batería toma bandera en polipropileno copolímero random (PP-R) para centralización de contadores de agua, de 2 filas para 12 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2012RH34 de la serie de Baterías para contadores de agua de ITALSAN.

**2012RM12** Ud Batería ITALSAN bandera 2/12 (material)
Precio: 264.81
Batería toma bandera en polipropileno copolímero random (PP-R) para centralización de contadores de agua, de 2 filas para 12 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2012RM12 de la serie de Baterías para contadores de agua de ITALSAN.

**2012RM34** Ud Batería ITALSAN bandera 2/12 (material)
Precio: 274.05
Batería toma bandera en polipropileno copolímero random (PP-R) para centralización de contadores de agua, de 2 filas para 12 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2012RM34 de la serie de Baterías para contadores de agua de ITALSAN.

**2014RH12** Ud Batería ITALSAN bandera 2/14 (material)
Precio: 275.96
Batería toma bandera en polipropileno copolímero random (PP-R) para centralización de contadores de agua, de 2 filas para 14 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2014RH12 de la serie de Baterías para contadores de agua de ITALSAN.

**2014RH34** Ud Batería ITALSAN bandera 2/14 (material)
Precio: 286.73
Batería toma bandera en polipropileno copolímero random (PP-R) para centralización de contadores de agua, de 2 filas para 14 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2014RH34 de la serie de Baterías para contadores de agua de ITALSAN.

**2014RM12** Ud Batería ITALSAN bandera 2/14 (material)
Precio: 286.73
Batería toma bandera en polipropileno copolímero random (PP-R) para centralización de contadores de agua, de 2 filas para 14 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2014RM12 de la serie de Baterías para contadores de agua de ITALSAN.

**2014RM34** Ud Batería ITALSAN bandera 2/14 (material)
Precio: 297.52
Batería toma bandera en polipropileno copolímero random (PP-R) para centralización de contadores de agua, de 2 filas para 14 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2014RM34 de la serie de Baterías para contadores de agua de ITALSAN.

**2016RH12** Ud Batería ITALSAN bandera 2/16 (material)
Precio: 298.67
Batería toma bandera en polipropileno copolímero random (PP-R) para centralización de contadores de agua, de 2 filas para 16 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2016RH12 de la serie de Baterías para contadores de agua de ITALSAN.

**2016RH34** Ud Batería ITALSAN bandera 2/16 (material)
Precio: 311
Batería toma bandera en polipropileno copolímero random (PP-R) para centralización de contadores de agua, de 2 filas para 16 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2016RH34 de la serie de Baterías para contadores de agua de ITALSAN.

**2016RM12** Ud Batería ITALSAN bandera 2/16 (material)
Precio: 311
Batería toma bandera en polipropileno copolímero random (PP-R) para centralización de contadores de agua, de 2 filas para 16 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2016RM12 de la serie de Baterías para contadores de agua de ITALSAN.

**2016RM34** Ud Batería ITALSAN bandera 2/16 (material)
Precio: 323.32
Batería toma bandera en polipropileno copolímero random (PP-R) para centralización de contadores de agua, de 2 filas para 16 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2016RM34 de la serie de Baterías para contadores de agua de ITALSAN.

**2018RH12** Ud Batería ITALSAN bandera 2/18 (material)
Precio: 325.82
Batería toma bandera en polipropileno copolímero random (PP-R) para centralización de contadores de agua, de 2 filas para 18 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2018RH12 de la serie de Baterías para contadores de agua de ITALSAN.

**2018RH34** Ud Batería ITALSAN bandera 2/18 (material)
Precio: 332.93
Batería toma bandera en polipropileno copolímero random (PP-R) para centralización de contadores de agua, de 2 filas para 18 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2018RH34 de la serie de Baterías para contadores de agua de ITALSAN.

**2018RM12** Ud Batería ITALSAN bandera 2/18 (material)
Precio: 332.93
Batería toma bandera en polipropileno copolímero random (PP-R) para centralización de contadores de agua, de 2 filas para 18 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2018RM12 de la serie de Baterías para contadores de agua de ITALSAN.

**2018RM34** Ud Batería ITALSAN bandera 2/18 (material)
Precio: 346.79
Batería toma bandera en polipropileno copolímero random (PP-R) para centralización de contadores de agua, de 2 filas para 18 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2018RM34 de la serie de Baterías para contadores de agua de ITALSAN.

**2020RH12** Ud Batería ITALSAN bandera 2/20 (material)
Precio: 397.83
Batería toma bandera en polipropileno copolímero random (PP-R) para centralización de contadores de agua, de 2 filas para 20 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2020RH12 de la serie de Baterías para contadores de agua de ITALSAN.

**2020RH34** Ud Batería ITALSAN bandera 2/20 (material)
Precio: 356.41
Batería toma bandera en polipropileno copolímero random (PP-R) para centralización de contadores de agua, de 2 filas para 20 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2020RH34 de la serie de Baterías para contadores de agua de ITALSAN.

**2020RM12** Ud Batería ITALSAN bandera 2/20 (material)
Precio: 356.41
Batería toma bandera en polipropileno copolímero random (PP-R) para centralización de contadores de agua, de 2 filas para 20 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2020RM12 de la serie de Baterías para contadores de agua de ITALSAN.

**2020RM34** Ud Batería ITALSAN bandera 2/20 (material)
Precio: 371.79
Batería toma bandera en polipropileno copolímero random (PP-R) para centralización de contadores de agua, de 2 filas para 20 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2020RM34 de la serie de Baterías para contadores de agua de ITALSAN.

**2022RH12** Ud Batería ITALSAN bandera 2/22 (material)
Precio: 366.41
Batería toma bandera en polipropileno copolímero random (PP-R) para centralización de contadores de agua, de 2 filas para 22 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2022RH12 de la serie de Baterías para contadores de agua de ITALSAN.

**2022RH34** Ud Batería ITALSAN bandera 2/22 (material)
Precio: 383.36
Batería toma bandera en polipropileno copolímero random (PP-R) para centralización de contadores de agua, de 2 filas para 22 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2022RH34 de la serie de Baterías para contadores de agua de ITALSAN.

**2022RM12** Ud Batería ITALSAN bandera 2/22 (material)
Precio: 383.36
Batería toma bandera en polipropileno copolímero random (PP-R) para centralización de contadores de agua, de 2 filas para 22 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2022RM12 de la serie de Baterías para contadores de agua de ITALSAN.

**2022RM34** Ud Batería ITALSAN bandera 2/22 (material)
Precio: 400.29
Batería toma bandera en polipropileno copolímero random (PP-R) para centralización de contadores de agua, de 2 filas para 22 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2022RM34 de la serie de Baterías para contadores de agua de ITALSAN.

**2024RH12** Ud Batería ITALSAN bandera 2/24 (material)
Precio: 387.21
Batería toma bandera en polipropileno copolímero random (PP-R) para centralización de contadores de agua, de 2 filas para 24 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2024RH12 de la serie de Baterías para contadores de agua de ITALSAN.

**2024RH34** Ud Batería ITALSAN bandera 2/24 (material)
Precio: 405.68
Batería toma bandera en polipropileno copolímero random (PP-R) para centralización de contadores de agua, de 2 filas para 24 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2024RH34 de la serie de Baterías para contadores de agua de ITALSAN.

**2024RM12** Ud Batería ITALSAN bandera 2/24 (material)
Precio: 405.68
Batería toma bandera en polipropileno copolímero random (PP-R) para centralización de contadores de agua, de 2 filas para 24 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2024RM12 de la serie de Baterías para contadores de agua de ITALSAN.

**2024RM34** Ud Batería ITALSAN bandera 2/24 (material)
Precio: 424.16
Batería toma bandera en polipropileno copolímero random (PP-R) para centralización de contadores de agua, de 2 filas para 24 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2024RM34 de la serie de Baterías para contadores de agua de ITALSAN.

**2026RH12** Ud Batería ITALSAN bandera 2/26 (material)
Precio: 405.68
Batería toma bandera en polipropileno copolímero random (PP-R) para centralización de contadores de agua, de 2 filas para 26 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2026RH12 de la serie de Baterías para contadores de agua de ITALSAN.

**2026RH34** Ud Batería ITALSAN bandera 2/26 (material)
Precio: 425.69
Batería toma bandera en polipropileno copolímero random (PP-R) para centralización de contadores de agua, de 2 filas para 26 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2026RH34 de la serie de Baterías para contadores de agua de ITALSAN.

**2026RM12** Ud Batería ITALSAN bandera 2/26 (material)
Precio: 425.69
Batería toma bandera en polipropileno copolímero random (PP-R) para centralización de contadores de agua, de 2 filas para 26 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2026RM12 de la serie de Baterías para contadores de agua de ITALSAN.

**2026RM34** Ud Batería ITALSAN bandera 2/26 (material)
Precio: 445.7
Batería toma bandera en polipropileno copolímero random (PP-R) para centralización de contadores de agua, de 2 filas para 26 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2026RM34 de la serie de Baterías para contadores de agua de ITALSAN.

**2028RH12** Ud Batería ITALSAN bandera 2/28 (material)
Precio: 428.38
Batería toma bandera en polipropileno copolímero random (PP-R) para centralización de contadores de agua, de 2 filas para 28 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2028RH12 de la serie de Baterías para contadores de agua de ITALSAN.

**2028RH34** Ud Batería ITALSAN bandera 2/28 (material)
Precio: 449.94
Batería toma bandera en polipropileno copolímero random (PP-R) para centralización de contadores de agua, de 2 filas para 28 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2028RH34 de la serie de Baterías para contadores de agua de ITALSAN.

**2028RM12** Ud Batería ITALSAN bandera 2/28 (material)
Precio: 449.94
Batería toma bandera en polipropileno copolímero random (PP-R) para centralización de contadores de agua, de 2 filas para 28 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2028RM12 de la serie de Baterías para contadores de agua de ITALSAN.

**2028RM34** Ud Batería ITALSAN bandera 2/28 (material)
Precio: 471.5
Batería toma bandera en polipropileno copolímero random (PP-R) para centralización de contadores de agua, de 2 filas para 28 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2028RM34 de la serie de Baterías para contadores de agua de ITALSAN.

**2030RH12** Ud Batería ITALSAN bandera 2/30 (material)
Precio: 45.18
Batería toma bandera en polipropileno copolímero random (PP-R) para centralización de contadores de agua, de 2 filas para 30 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2030RH12 de la serie de Baterías para contadores de agua de ITALSAN.

**2030RH34** Ud Batería ITALSAN bandera 2/30 (material)
Precio: 477.27
Batería toma bandera en polipropileno copolímero random (PP-R) para centralización de contadores de agua, de 2 filas para 30 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2030RH34 de la serie de Baterías para contadores de agua de ITALSAN.

**2030RM12** Ud Batería ITALSAN bandera 2/30 (material)
Precio: 477.27
Batería toma bandera en polipropileno copolímero random (PP-R) para centralización de contadores de agua, de 2 filas para 30 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2030RM12 de la serie de Baterías para contadores de agua de ITALSAN.

**2030RM34** Ud Batería ITALSAN bandera 2/30 (material)
Precio: 500.36
Batería toma bandera en polipropileno copolímero random (PP-R) para centralización de contadores de agua, de 2 filas para 30 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2030RM34 de la serie de Baterías para contadores de agua de ITALSAN.

##### BatRosBan3F Batería PPR Rosca toma Bandera 3 filas

**3006RH12** Ud Batería ITALSAN bandera 3/6 (material)
Precio: 221.69
Batería para centralización de contadores de agua, de 3 filas para 6 contadores, fabricada con tubería de polipropileno copolímero random (PPR) del sistema Niron de Italsan PN 16 de 75 mm de diámetro, fabricada conforme norma UNE 53943, con 1 toma vertical inferior tipo bandera, salidas con conexión rosca hembra 1/2", con llave de corte, llaves de entrada, conexionada y probada. Presentación de color azul Niron, ref 3006RH12 de la serie de baterías para contadores de agua de ITALSAN.

**3006RH34** Ud Batería ITALSAN bandera 3/6 (material)
Precio: 226.33
Batería para centralización de contadores de agua, de 3 filas para 6 contadores, fabricada con tubería de polipropileno copolímero random (PPR) del sistema Niron de Italsan PN 16 de 75 mm de diámetro, fabricada conforme norma UNE 53943, con 1 toma vertical inferior tipo bandera, salidas con conexión rosca hembra 3/4", con llave de corte, llaves de entrada, conexionada y probada. Presentación de color azul Niron, ref 3006RH34 de la serie de baterías para contadores de agua de ITALSAN.

**3006RM12** Ud Batería ITALSAN bandera 3/6 (material)
Precio: 226.33
Batería para centralización de contadores de agua, de 3 filas para 6 contadores, fabricada con tubería de polipropileno copolímero random (PPR) del sistema Niron de Italsan PN 16 de 75 mm de diámetro, fabricada conforme norma UNE 53943, con 1 toma vertical inferior tipo bandera, salidas con conexión rosca macho 1/2", con llave de corte, llaves de entrada, conexionada y probada. Presentación de color azul Niron, ref 3006RM12 de la serie de baterías para contadores de agua de ITALSAN.

**3006RM34** Ud Batería ITALSAN bandera 3/6 (material)
Precio: 230.94
Batería para centralización de contadores de agua, de 3 filas para 6 contadores, fabricada con tubería de polipropileno copolímero random (PPR) del sistema Niron de Italsan PN 16 de 75 mm de diámetro, fabricada conforme norma UNE 53943, con 1 toma vertical inferior tipo bandera, salidas con conexión rosca macho 3/4", con llave de corte, llaves de entrada, conexionada y probada. Presentación de color azul Niron, ref 3006RM34 de la serie de baterías para contadores de agua de ITALSAN.

**3009RH12** Ud Batería ITALSAN bandera 3/9 (material)
Precio: 267.11
Batería para centralización de contadores de agua, de 3 filas para 9 contadores, fabricada con tubería de polipropileno copolímero random (PPR) del sistema Niron de Italsan PN 16 de 75 mm de diámetro, fabricada conforme norma UNE 53943, con 1 toma vertical inferior tipo bandera, salidas con conexión rosca hembra 1/2", con llave de corte, llaves de entrada, conexionada y probada. Presentación de color azul Niron, ref 3009RH12 de la serie de baterías para contadores de agua de ITALSAN.

**3009RH34** Ud Batería ITALSAN bandera 3/9 (material)
Precio: 274.05
Batería para centralización de contadores de agua, de 3 filas para 9 contadores, fabricada con tubería de polipropileno copolímero random (PPR) del sistema Niron de Italsan PN 16 de 75 mm de diámetro, fabricada conforme norma UNE 53943, con 1 toma vertical inferior tipo bandera, salidas con conexión rosca hembra 3/4", con llave de corte, llaves de entrada, conexionada y probada. Presentación de color azul Niron, ref 3009RH34 de la serie de baterías para contadores de agua de ITALSAN.

**3009RM12** Ud Batería ITALSAN bandera 3/9 (material)
Precio: 274.05
Batería para centralización de contadores de agua, de 3 filas para 9 contadores, fabricada con tubería de polipropileno copolímero random (PPR) del sistema Niron de Italsan PN 16 de 75 mm de diámetro, fabricada conforme norma UNE 53943, con 1 toma vertical inferior tipo bandera, salidas con conexión rosca macho 1/2", con llave de corte, llaves de entrada, conexionada y probada. Presentación de color azul Niron, ref 3009RM12 de la serie de baterías para contadores de agua de ITALSAN.

**3009RM34** Ud Batería ITALSAN bandera 3/9 (material)
Precio: 280.98
Batería para centralización de contadores de agua, de 3 filas para 9 contadores, fabricada con tubería de polipropileno copolímero random (PPR) del sistema Niron de Italsan PN 16 de 75 mm de diámetro, fabricada conforme norma UNE 53943, con 1 toma vertical inferior tipo bandera, salidas con conexión rosca macho 3/4", con llave de corte, llaves de entrada, conexionada y probada. Presentación de color azul Niron, ref 3009RM34 de la serie de baterías para contadores de agua de ITALSAN.

**3012RH12** Ud Batería ITALSAN bandera 3/12 (material)
Precio: 297.52
Batería para centralización de contadores de agua, de 3 filas para 12 contadores, fabricada con tubería de polipropileno copolímero random (PPR) del sistema Niron de Italsan PN 16 de 75 mm de diámetro, fabricada conforme norma UNE 53943, con 1 toma vertical inferior tipo bandera, salidas con conexión rosca hembra 1/2", con llave de corte, llaves de entrada, conexionada y probada. Presentación de color azul Niron, ref 3012RH12 de la serie de baterías para contadores de agua de ITALSAN.

**3012RH34** Ud Batería ITALSAN bandera 3/12 (material)
Precio: 306.76
Batería para centralización de contadores de agua, de 3 filas para 12 contadores, fabricada con tubería de polipropileno copolímero random (PPR) del sistema Niron de Italsan PN 16 de 75 mm de diámetro, fabricada conforme norma UNE 53943, con 1 toma vertical inferior tipo bandera, salidas con conexión rosca hembra 3/4", con llave de corte, llaves de entrada, conexionada y probada. Presentación de color azul Niron, ref 3012RH34 de la serie de baterías para contadores de agua de ITALSAN.

**3012RM12** Ud Batería ITALSAN bandera 3/12 (material)
Precio: 306.76
Batería para centralización de contadores de agua, de 3 filas para 12 contadores, fabricada con tubería de polipropileno copolímero random (PPR) del sistema Niron de Italsan PN 16 de 75 mm de diámetro, fabricada conforme norma UNE 53943, con 1 toma vertical inferior tipo bandera, salidas con conexión rosca macho 1/2", con llave de corte, llaves de entrada, conexionada y probada. Presentación de color azul Niron, ref 3012RM12 de la serie de baterías para contadores de agua de ITALSAN.

**3012RM34** Ud Batería ITALSAN bandera 3/12 (material)
Precio: 316.01
Batería para centralización de contadores de agua, de 3 filas para 12 contadores, fabricada con tubería de polipropileno copolímero random (PPR) del sistema Niron de Italsan PN 16 de 75 mm de diámetro, fabricada conforme norma UNE 53943, con 1 toma vertical inferior tipo bandera, salidas con conexión rosca macho 3/4", con llave de corte, llaves de entrada, conexionada y probada. Presentación de color azul Niron, ref 3012RM34 de la serie de baterías para contadores de agua de ITALSAN.

**3015RH12** Ud Batería ITALSAN bandera 3/15 (material)
Precio: 330.24
Batería para centralización de contadores de agua, de 3 filas para 15 contadores, fabricada con tubería de polipropileno copolímero random (PPR) del sistema Niron de Italsan PN 16 de 75 mm de diámetro, fabricada conforme norma UNE 53943, con 1 toma vertical inferior tipo bandera, salidas con conexión rosca hembra 1/2", con llave de corte, llaves de entrada, conexionada y probada. Presentación de color azul Niron, ref 3015RH12 de la serie de baterías para contadores de agua de ITALSAN.

**3015RH34** Ud Batería ITALSAN bandera 3/15 (material)
Precio: 341.79
Batería para centralización de contadores de agua, de 3 filas para 15 contadores, fabricada con tubería de polipropileno copolímero random (PPR) del sistema Niron de Italsan PN 16 de 75 mm de diámetro, fabricada conforme norma UNE 53943, con 1 toma vertical inferior tipo bandera, salidas con conexión rosca hembra 3/4", con llave de corte, llaves de entrada, conexionada y probada. Presentación de color azul Niron, ref 3015RH34 de la serie de baterías para contadores de agua de ITALSAN.

**3015RM12** Ud Batería ITALSAN bandera 3/15 (material)
Precio: 341.79
Batería para centralización de contadores de agua, de 3 filas para 15 contadores, fabricada con tubería de polipropileno copolímero random (PPR) del sistema Niron de Italsan PN 16 de 75 mm de diámetro, fabricada conforme norma UNE 53943, con 1 toma vertical inferior tipo bandera, salidas con conexión rosca macho 1/2", con llave de corte, llaves de entrada, conexionada y probada. Presentación de color azul Niron, ref 3015RM12 de la serie de baterías para contadores de agua de ITALSAN.

**3015RM34** Ud Batería ITALSAN bandera 3/15 (material)
Precio: 353.33
Batería para centralización de contadores de agua, de 3 filas para 15 contadores, fabricada con tubería de polipropileno copolímero random (PPR) del sistema Niron de Italsan PN 16 de 75 mm de diámetro, fabricada conforme norma UNE 53943, con 1 toma vertical inferior tipo bandera, salidas con conexión rosca macho 3/4", con llave de corte, llaves de entrada, conexionada y probada. Presentación de color azul Niron, ref 3015RM34 de la serie de baterías para contadores de agua de ITALSAN.

**3018RH12** Ud Batería ITALSAN bandera 3/18 (material)
Precio: 361.02
Batería para centralización de contadores de agua, de 3 filas para 18 contadores, fabricada con tubería de polipropileno copolímero random (PPR) del sistema Niron de Italsan PN 16 de 75 mm de diámetro, fabricada conforme norma UNE 53943, con 1 toma vertical inferior tipo bandera, salidas con conexión rosca hembra 1/2", con llave de corte, llaves de entrada, conexionada y probada. Presentación de color azul Niron, ref 3018RH12 de la serie de baterías para contadores de agua de ITALSAN.

**3018RH34** Ud Batería ITALSAN bandera 3/18 (material)
Precio: 374.87
Batería para centralización de contadores de agua, de 3 filas para 18 contadores, fabricada con tubería de polipropileno copolímero random (PPR) del sistema Niron de Italsan PN 16 de 75 mm de diámetro, fabricada conforme norma UNE 53943, con 1 toma vertical inferior tipo bandera, salidas con conexión rosca hembra 3/4", con llave de corte, llaves de entrada, conexionada y probada. Presentación de color azul Niron, ref 3018RH34 de la serie de baterías para contadores de agua de ITALSAN.

**3018RM12** Ud Batería ITALSAN bandera 3/18 (material)
Precio: 374.87
Batería para centralización de contadores de agua, de 3 filas para 18 contadores, fabricada con tubería de polipropileno copolímero random (PPR) del sistema Niron de Italsan PN 16 de 75 mm de diámetro, fabricada conforme norma UNE 53943, con 1 toma vertical inferior tipo bandera, salidas con conexión rosca macho 1/2", con llave de corte, llaves de entrada, conexionada y probada. Presentación de color azul Niron, ref 3018RM12 de la serie de baterías para contadores de agua de ITALSAN.

**3018RM34** Ud Batería ITALSAN bandera 3/18 (material)
Precio: 388.74
Batería para centralización de contadores de agua, de 3 filas para 18 contadores, fabricada con tubería de polipropileno copolímero random (PPR) del sistema Niron de Italsan PN 16 de 75 mm de diámetro, fabricada conforme norma UNE 53943, con 1 toma vertical inferior tipo bandera, salidas con conexión rosca macho 3/4", con llave de corte, llaves de entrada, conexionada y probada. Presentación de color azul Niron, ref 3018RM34 de la serie de baterías para contadores de agua de ITALSAN.

**3021RH12** Ud Batería ITALSAN bandera 3/21 (material)
Precio: 394.91
Batería para centralización de contadores de agua, de 3 filas para 21 contadores, fabricada con tubería de polipropileno copolímero random (PPR) del sistema Niron de Italsan PN 16 de 75 mm de diámetro, fabricada conforme norma UNE 53943, con 1 toma vertical inferior tipo bandera, salidas con conexión rosca hembra 1/2", con llave de corte, llaves de entrada, conexionada y probada. Presentación de color azul Niron, ref 3021RH12 de la serie de baterías para contadores de agua de ITALSAN.

**3021RH34** Ud Batería ITALSAN bandera 3/21 (material)
Precio: 411.06
Batería para centralización de contadores de agua, de 3 filas para 21 contadores, fabricada con tubería de polipropileno copolímero random (PPR) del sistema Niron de Italsan PN 16 de 75 mm de diámetro, fabricada conforme norma UNE 53943, con 1 toma vertical inferior tipo bandera, salidas con conexión rosca hembra 3/4", con llave de corte, llaves de entrada, conexionada y probada. Presentación de color azul Niron, ref 3021RH34 de la serie de baterías para contadores de agua de ITALSAN.

**3021RM12** Ud Batería ITALSAN bandera 3/21 (material)
Precio: 411.06
Batería para centralización de contadores de agua, de 3 filas para 21 contadores, fabricada con tubería de polipropileno copolímero random (PPR) del sistema Niron de Italsan PN 16 de 75 mm de diámetro, fabricada conforme norma UNE 53943, con 1 toma vertical inferior tipo bandera, salidas con conexión rosca macho 1/2", con llave de corte, llaves de entrada, conexionada y probada. Presentación de color azul Niron, ref 3021RM12 de la serie de baterías para contadores de agua de ITALSAN.

**3021RM34** Ud Batería ITALSAN bandera 3/21 (material)
Precio: 427.23
Batería para centralización de contadores de agua, de 3 filas para 21 contadores, fabricada con tubería de polipropileno copolímero random (PPR) del sistema Niron de Italsan PN 16 de 75 mm de diámetro, fabricada conforme norma UNE 53943, con 1 toma vertical inferior tipo bandera, salidas con conexión rosca macho 3/4", con llave de corte, llaves de entrada, conexionada y probada. Presentación de color azul Niron, ref 3021RM34 de la serie de baterías para contadores de agua de ITALSAN.

**3024RH12** Ud Batería ITALSAN bandera 3/24 (material)
Precio: 425.3
Batería para centralización de contadores de agua, de 3 filas para 24 contadores, fabricada con tubería de polipropileno copolímero random (PPR) del sistema Niron de Italsan PN 16 de 75 mm de diámetro, fabricada conforme norma UNE 53943, con 1 toma vertical inferior tipo bandera, salidas con conexión rosca hembra 1/2", con llave de corte, llaves de entrada, conexionada y probada. Presentación de color azul Niron, ref 3024RH12 de la serie de baterías para contadores de agua de ITALSAN.

**3024RH34** Ud Batería ITALSAN bandera 3/24 (material)
Precio: 443.77
Batería para centralización de contadores de agua, de 3 filas para 24 contadores, fabricada con tubería de polipropileno copolímero random (PPR) del sistema Niron de Italsan PN 16 de 75 mm de diámetro, fabricada conforme norma UNE 53943, con 1 toma vertical inferior tipo bandera, salidas con conexión rosca hembra 3/4", con llave de corte, llaves de entrada, conexionada y probada. Presentación de color azul Niron, ref 3024RH34 de la serie de baterías para contadores de agua de ITALSAN.

**3024RM12** Ud Batería ITALSAN bandera 3/24 (material)
Precio: 443.77
Batería para centralización de contadores de agua, de 3 filas para 24 contadores, fabricada con tubería de polipropileno copolímero random (PPR) del sistema Niron de Italsan PN 16 de 75 mm de diámetro, fabricada conforme norma UNE 53943, con 1 toma vertical inferior tipo bandera, salidas con conexión rosca macho 1/2", con llave de corte, llaves de entrada, conexionada y probada. Presentación de color azul Niron, ref 3024RM12 de la serie de baterías para contadores de agua de ITALSAN.

**3024RM34** Ud Batería ITALSAN bandera 3/24 (material)
Precio: 462.26
Batería para centralización de contadores de agua, de 3 filas para 24 contadores, fabricada con tubería de polipropileno copolímero random (PPR) del sistema Niron de Italsan PN 16 de 75 mm de diámetro, fabricada conforme norma UNE 53943, con 1 toma vertical inferior tipo bandera, salidas con conexión rosca macho 3/4", con llave de corte, llaves de entrada, conexionada y probada. Presentación de color azul Niron, ref 3024RM34 de la serie de baterías para contadores de agua de ITALSAN.

**3027RH12** Ud Batería ITALSAN bandera 3/27 (material)
Precio: 454.94
Batería para centralización de contadores de agua, de 3 filas para 27 contadores, fabricada con tubería de polipropileno copolímero random (PPR) del sistema Niron de Italsan PN 16 de 75 mm de diámetro, fabricada conforme norma UNE 53943, con 1 toma vertical inferior tipo bandera, salidas con conexión rosca hembra 1/2", con llave de corte, llaves de entrada, conexionada y probada. Presentación de color azul Niron, ref 3027RH12 de la serie de baterías para contadores de agua de ITALSAN.

**3027RH34** Ud Batería ITALSAN bandera 3/27 (material)
Precio: 475.73
Batería para centralización de contadores de agua, de 3 filas para 27 contadores, fabricada con tubería de polipropileno copolímero random (PPR) del sistema Niron de Italsan PN 16 de 75 mm de diámetro, fabricada conforme norma UNE 53943, con 1 toma vertical inferior tipo bandera, salidas con conexión rosca hembra 3/4", con llave de corte, llaves de entrada, conexionada y probada. Presentación de color azul Niron, ref 3027RH34 de la serie de baterías para contadores de agua de ITALSAN.

**3027RM12** Ud Batería ITALSAN bandera 3/27 (material)
Precio: 475.73
Batería para centralización de contadores de agua, de 3 filas para 27 contadores, fabricada con tubería de polipropileno copolímero random (PPR) del sistema Niron de Italsan PN 16 de 75 mm de diámetro, fabricada conforme norma UNE 53943, con 1 toma vertical inferior tipo bandera, salidas con conexión rosca macho 1/2", con llave de corte, llaves de entrada, conexionada y probada. Presentación de color azul Niron, ref 3027RM12 de la serie de baterías para contadores de agua de ITALSAN.

**3027RHM4** Ud Batería ITALSAN bandera 3/27 (material)
Precio: 493.9
Batería para centralización de contadores de agua, de 3 filas para 27 contadores, fabricada con tubería de polipropileno copolímero random (PPR) del sistema Niron de Italsan PN 16 de 75 mm de diámetro, fabricada conforme norma UNE 53943, con 1 toma vertical inferior tipo bandera, salidas con conexión rosca macho 3/4", con llave de corte, llaves de entrada, conexionada y probada. Presentación de color azul Niron, ref 3027RM34 de la serie de baterías para contadores de agua de ITALSAN.

**3030RH12** Ud Batería ITALSAN bandera 3/30 (material)
Precio: 484.96
Batería para centralización de contadores de agua, de 3 filas para 30 contadores, fabricada con tubería de polipropileno copolímero random (PPR) del sistema Niron de Italsan PN 16 de 75 mm de diámetro, fabricada conforme norma UNE 53943, con 1 toma vertical inferior tipo bandera, salidas con conexión rosca hembra 1/2", con llave de corte, llaves de entrada, conexionada y probada. Presentación de color azul Niron, ref 3030RH12 de la serie de baterías para contadores de agua de ITALSAN.

**3030RH34** Ud Batería ITALSAN bandera 3/30 (material)
Precio: 508.05
Batería para centralización de contadores de agua, de 3 filas para 30 contadores, fabricada con tubería de polipropileno copolímero random (PPR) del sistema Niron de Italsan PN 16 de 75 mm de diámetro, fabricada conforme norma UNE 53943, con 1 toma vertical inferior tipo bandera, salidas con conexión rosca hembra 3/4", con llave de corte, llaves de entrada, conexionada y probada. Presentación de color azul Niron, ref 3030RH34 de la serie de baterías para contadores de agua de ITALSAN.

**3030RM12** Ud Batería ITALSAN bandera 3/30 (material)
Precio: 508.05
Batería para centralización de contadores de agua, de 3 filas para 30 contadores, fabricada con tubería de polipropileno copolímero random (PPR) del sistema Niron de Italsan PN 16 de 75 mm de diámetro, fabricada conforme norma UNE 53943, con 1 toma vertical inferior tipo bandera, salidas con conexión rosca macho 1/2", con llave de corte, llaves de entrada, conexionada y probada. Presentación de color azul Niron, ref 3030RM12 de la serie de baterías para contadores de agua de ITALSAN.

**3030RHM4** Ud Batería ITALSAN bandera 3/30 (material)
Precio: 531.16
Batería para centralización de contadores de agua, de 3 filas para 30 contadores, fabricada con tubería de polipropileno copolímero random (PPR) del sistema Niron de Italsan PN 16 de 75 mm de diámetro, fabricada conforme norma UNE 53943, con 1 toma vertical inferior tipo bandera, salidas con conexión rosca macho 3/4", con llave de corte, llaves de entrada, conexionada y probada. Presentación de color azul Niron, ref 3030RM34 de la serie de baterías para contadores de agua de ITALSAN.

**3033RH12** Ud Batería ITALSAN bandera 3/33 (material)
Precio: 607.36
Batería para centralización de contadores de agua, de 3 filas para 33 contadores, fabricada con tubería de polipropileno copolímero random (PPR) del sistema Niron de Italsan PN 16 de 75 mm de diámetro, fabricada conforme norma UNE 53943, con 1 toma vertical inferior tipo bandera, salidas con conexión rosca hembra 1/2", con llave de corte, llaves de entrada, conexionada y probada. Presentación de color azul Niron, ref 3033RH12 de la serie de baterías para contadores de agua de ITALSAN.

**3033RH34** Ud Batería ITALSAN bandera 3/33 (material)
Precio: 632.76
Batería para centralización de contadores de agua, de 3 filas para 33 contadores, fabricada con tubería de polipropileno copolímero random (PPR) del sistema Niron de Italsan PN 16 de 75 mm de diámetro, fabricada conforme norma UNE 53943, con 1 toma vertical inferior tipo bandera, salidas con conexión rosca hembra 3/4", con llave de corte, llaves de entrada, conexionada y probada. Presentación de color azul Niron, ref 3033RH34 de la serie de baterías para contadores de agua de ITALSAN.

**3033RM12** Ud Batería ITALSAN bandera 3/33 (material)
Precio: 632.76
Batería para centralización de contadores de agua, de 3 filas para 33 contadores, fabricada con tubería de polipropileno copolímero random (PPR) del sistema Niron de Italsan PN 16 de 75 mm de diámetro, fabricada conforme norma UNE 53943, con 1 toma vertical inferior tipo bandera, salidas con conexión rosca macho 1/2", con llave de corte, llaves de entrada, conexionada y probada. Presentación de color azul Niron, ref 3033RM12 de la serie de baterías para contadores de agua de ITALSAN.

**3033RM34** Ud Batería ITALSAN bandera 3/33 (material)
Precio: 658.17
Batería para centralización de contadores de agua, de 3 filas para 33 contadores, fabricada con tubería de polipropileno copolímero random (PPR) del sistema Niron de Italsan PN 16 de 75 mm de diámetro, fabricada conforme norma UNE 53943, con 1 toma vertical inferior tipo bandera, salidas con conexión rosca macho 3/4", con llave de corte, llaves de entrada, conexionada y probada. Presentación de color azul Niron, ref 3033RM34 de la serie de baterías para contadores de agua de ITALSAN.

**3036RH12** Ud Batería ITALSAN bandera 3/36 (material)
Precio: 654.2
Batería para centralización de contadores de agua, de 3 filas para 36 contadores, fabricada con tubería de polipropileno copolímero random (PPR) del sistema Niron de Italsan PN 16 de 75 mm de diámetro, fabricada conforme norma UNE 53943, con 1 toma vertical inferior tipo bandera, salidas con conexión rosca hembra 1/2", con llave de corte, llaves de entrada, conexionada y probada. Presentación de color azul Niron, ref 3036RH12 de la serie de baterías para contadores de agua de ITALSAN.

**3036RH34** Ud Batería ITALSAN bandera 3/36 (material)
Precio: 676.26
Batería para centralización de contadores de agua, de 3 filas para 36 contadores, fabricada con tubería de polipropileno copolímero random (PPR) del sistema Niron de Italsan PN 16 de 75 mm de diámetro, fabricada conforme norma UNE 53943, con 1 toma vertical inferior tipo bandera, salidas con conexión rosca hembra 3/4", con llave de corte, llaves de entrada, conexionada y probada. Presentación de color azul Niron, ref 3036RH34 de la serie de baterías para contadores de agua de ITALSAN.

**3036RM12** Ud Batería ITALSAN bandera 3/36 (material)
Precio: 676.26
Batería para centralización de contadores de agua, de 3 filas para 36 contadores, fabricada con tubería de polipropileno copolímero random (PPR) del sistema Niron de Italsan PN 16 de 75 mm de diámetro, fabricada conforme norma UNE 53943, con 1 toma vertical inferior tipo bandera, salidas con conexión rosca macho 1/2", con llave de corte, llaves de entrada, conexionada y probada. Presentación de color azul Niron, ref 3036RM12 de la serie de baterías para contadores de agua de ITALSAN.

**3036RM34** Ud Batería ITALSAN bandera 3/36 (material)
Precio: 703.97
Batería para centralización de contadores de agua, de 3 filas para 36 contadores, fabricada con tubería de polipropileno copolímero random (PPR) del sistema Niron de Italsan PN 16 de 75 mm de diámetro, fabricada conforme norma UNE 53943, con 1 toma vertical inferior tipo bandera, salidas con conexión rosca macho 3/4", con llave de corte, llaves de entrada, conexionada y probada. Presentación de color azul Niron, ref 3036RM34 de la serie de baterías para contadores de agua de ITALSAN.

**3039RH12** Ud Batería ITALSAN bandera 3/39 (material)
Precio: 683.58
Batería para centralización de contadores de agua, de 3 filas para 39 contadores, fabricada con tubería de polipropileno copolímero random (PPR) del sistema Niron de Italsan PN 16 de 75 mm de diámetro, fabricada conforme norma UNE 53943, con 1 toma vertical inferior tipo bandera, salidas con conexión rosca hembra 1/2", con llave de corte, llaves de entrada, conexionada y probada. Presentación de color azul Niron, ref 3039RH12 de la serie de baterías para contadores de agua de ITALSAN.

**3039RH34** Ud Batería ITALSAN bandera 3/39 (material)
Precio: 713.59
Batería para centralización de contadores de agua, de 3 filas para 39 contadores, fabricada con tubería de polipropileno copolímero random (PPR) del sistema Niron de Italsan PN 16 de 75 mm de diámetro, fabricada conforme norma UNE 53943, con 1 toma vertical inferior tipo bandera, salidas con conexión rosca hembra 3/4", con llave de corte, llaves de entrada, conexionada y probada. Presentación de color azul Niron, ref 3039RH34 de la serie de baterías para contadores de agua de ITALSAN.

**3039RM12** Ud Batería ITALSAN bandera 3/39 (material)
Precio: 713.59
Batería para centralización de contadores de agua, de 3 filas para 39 contadores, fabricada con tubería de polipropileno copolímero random (PPR) del sistema Niron de Italsan PN 16 de 75 mm de diámetro, fabricada conforme norma UNE 53943, con 1 toma vertical inferior tipo bandera, salidas con conexión rosca macho 1/2", con llave de corte, llaves de entrada, conexionada y probada. Presentación de color azul Niron, ref 3039RM12 de la serie de baterías para contadores de agua de ITALSAN.

**3039RM34** Ud Batería ITALSAN bandera 3/39 (material)
Precio: 743.62
Batería para centralización de contadores de agua, de 3 filas para 39 contadores, fabricada con tubería de polipropileno copolímero random (PPR) del sistema Niron de Italsan PN 16 de 75 mm de diámetro, fabricada conforme norma UNE 53943, con 1 toma vertical inferior tipo bandera, salidas con conexión rosca macho 3/4", con llave de corte, llaves de entrada, conexionada y probada. Presentación de color azul Niron, ref 3039RM34 de la serie de baterías para contadores de agua de ITALSAN.

**3042RH12** Ud Batería ITALSAN bandera 3/42 (material)
Precio: 731.61
Batería para centralización de contadores de agua, de 3 filas para 42 contadores, fabricada con tubería de polipropileno copolímero random (PPR) del sistema Niron de Italsan PN 16 de 75 mm de diámetro, fabricada conforme norma UNE 53943, con 1 toma vertical inferior tipo bandera, salidas con conexión rosca hembra 1/2", con llave de corte, llaves de entrada, conexionada y probada. Presentación de color azul Niron, ref 3042RH12 de la serie de baterías para contadores de agua de ITALSAN.

**3042RH34** Ud Batería ITALSAN bandera 3/42 (material)
Precio: 744.35
Batería para centralización de contadores de agua, de 3 filas para 42 contadores, fabricada con tubería de polipropileno copolímero random (PPR) del sistema Niron de Italsan PN 16 de 75 mm de diámetro, fabricada conforme norma UNE 53943, con 1 toma vertical inferior tipo bandera, salidas con conexión rosca hembra 3/4", con llave de corte, llaves de entrada, conexionada y probada. Presentación de color azul Niron, ref 3042RH34 de la serie de baterías para contadores de agua de ITALSAN.

**3042RM12** Ud Batería ITALSAN bandera 3/42 (material)
Precio: 744.35
Batería para centralización de contadores de agua, de 3 filas para 42 contadores, fabricada con tubería de polipropileno copolímero random (PPR) del sistema Niron de Italsan PN 16 de 75 mm de diámetro, fabricada conforme norma UNE 53943, con 1 toma vertical inferior tipo bandera, salidas con conexión rosca macho 1/2", con llave de corte, llaves de entrada, conexionada y probada. Presentación de color azul Niron, ref 3042RM12 de la serie de baterías para contadores de agua de ITALSAN.

**3042RM34** Ud Batería ITALSAN bandera 3/42 (material)
Precio: 776.71
Batería para centralización de contadores de agua, de 3 filas para 42 contadores, fabricada con tubería de polipropileno copolímero random (PPR) del sistema Niron de Italsan PN 16 de 75 mm de diámetro, fabricada conforme norma UNE 53943, con 1 toma vertical inferior tipo bandera, salidas con conexión rosca macho 3/4", con llave de corte, llaves de entrada, conexionada y probada. Presentación de color azul Niron, ref 3042RM34 de la serie de baterías para contadores de agua de ITALSAN.

**3045RH12** Ud Batería ITALSAN bandera 3/45 (material)
Precio: 777.12
Batería para centralización de contadores de agua, de 3 filas para 45 contadores, fabricada con tubería de polipropileno copolímero random (PPR) del sistema Niron de Italsan PN 16 de 75 mm de diámetro, fabricada conforme norma UNE 53943, con 1 toma vertical inferior tipo bandera, salidas con conexión rosca hembra 1/2", con llave de corte, llaves de entrada, conexionada y probada. Presentación de color azul Niron, ref 3045RH12 de la serie de baterías para contadores de agua de ITALSAN.

**3045RH34** Ud Batería ITALSAN bandera 3/45 (material)
Precio: 788.57
Batería para centralización de contadores de agua, de 3 filas para 45 contadores, fabricada con tubería de polipropileno copolímero random (PPR) del sistema Niron de Italsan PN 16 de 75 mm de diámetro, fabricada conforme norma UNE 53943, con 1 toma vertical inferior tipo bandera, salidas con conexión rosca hembra 3/4", con llave de corte, llaves de entrada, conexionada y probada. Presentación de color azul Niron, ref 3045RH34 de la serie de baterías para contadores de agua de ITALSAN.

**3045RM12** Ud Batería ITALSAN bandera 3/45 (material)
Precio: 788.57
Batería para centralización de contadores de agua, de 3 filas para 45 contadores, fabricada con tubería de polipropileno copolímero random (PPR) del sistema Niron de Italsan PN 16 de 75 mm de diámetro, fabricada conforme norma UNE 53943, con 1 toma vertical inferior tipo bandera, salidas con conexión rosca macho 1/2", con llave de corte, llaves de entrada, conexionada y probada. Presentación de color azul Niron, ref 3045RM12 de la serie de baterías para contadores de agua de ITALSAN.

**3045RM34** Ud Batería ITALSAN bandera 3/45 (material)
Precio: 823.21
Batería para centralización de contadores de agua, de 3 filas para 45 contadores, fabricada con tubería de polipropileno copolímero random (PPR) del sistema Niron de Italsan PN 16 de 75 mm de diámetro, fabricada conforme norma UNE 53943, con 1 toma vertical inferior tipo bandera, salidas con conexión rosca macho 3/4", con llave de corte, llaves de entrada, conexionada y probada. Presentación de color azul Niron, ref 3045RM34 de la serie de baterías para contadores de agua de ITALSAN.

### ColPletina Colector PPR Pletina

#### ColPleArb Colectores PPR Pletina toma Árbol

**12C** Ud Colector PPR Pletina toma Árbol para 2 contadores (material)
Precio: 101.19
Colector en polipropileno copolímero random (PP-R) para centralización de contadores de agua, toma árbol para 2 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/2C de la serie de Baterías para contadores de agua de ITALSAN.

**13C** Ud Colector PPR Pletina toma Árbol para 3 contadores (material)
Precio: 130.24
Colector en polipropileno copolímero random (PP-R) para centralización de contadores de agua, toma árbol para 3 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/3C de la serie de Baterías para contadores de agua de ITALSAN.

**14C** Ud Colector PPR Pletina toma Árbol para 4 contadores (material)
Precio: 162.47
Colector en polipropileno copolímero random (PP-R) para centralización de contadores de agua, toma árbol para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/4C de la serie de Baterías para contadores de agua de ITALSAN.

**15C** Ud Colector PPR Pletina toma Árbol para 5 contadores (material)
Precio: 195.31
Colector en polipropileno copolímero random (PP-R) para centralización de contadores de agua, toma árbol para 5 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/5C de la serie de Baterías para contadores de agua de ITALSAN.

#### ColPleCan Colectores PPR Pletina toma Candelabro

**24CA** Ud Colector PPR Pletina toma Candelabro para 4 contadores (material)
Precio: 156.77
Colector en polipropileno copolímero random (PP-R) para centralización de contadores de agua, toma candelabro para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/4CA de la serie de Baterías para contadores de agua de ITALSAN.

**26CA** Ud Colector PPR Pletina toma Candelabro para 6 contadores (material)
Precio: 185.27
Colector en polipropileno copolímero random (PP-R) para centralización de contadores de agua, toma candelabro para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/6CA de la serie de Baterías para contadores de agua de ITALSAN.

**28CA** Ud Colector PPR Pletina toma Candelabro para 8 contadores (material)
Precio: 203.1
Colector en polipropileno copolímero random (PP-R) para centralización de contadores de agua, toma candelabro para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/8CA de la serie de Baterías para contadores de agua de ITALSAN.

**210CA** Ud Colector PPR Pletina toma Candelabro para 10 contadores (material)
Precio: 213.94
Colector en polipropileno copolímero random (PP-R) para centralización de contadores de agua, toma candelabro para 10 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/10CA de la serie de Baterías para contadores de agua de ITALSAN.

#### ColPleHor Colectores PPR Pletina toma Horizontal

**12** Ud Colector PPR Pletina toma Horizontal para 2 contadores (material)
Precio: 103.32
Colector en polipropileno copolímero random (PP-R) para centralización de contadores de agua, toma horizontal para 2 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/4 de la serie de Baterías para contadores de agua de ITALSAN.

**13** Ud Colector PPR Pletina toma Horizontal para 3 contadores (material)
Precio: 114.01
Colector en polipropileno copolímero random (PP-R) para centralización de contadores de agua, toma horizontal para 3 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/3 de la serie de Baterías para contadores de agua de ITALSAN.

**14** Ud Colector PPR Pletina toma Horizontal para 4 contadores (material)
Precio: 121.13
Colector en polipropileno copolímero random (PP-R) para centralización de contadores de agua, toma horizontal para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/4 de la serie de Baterías para contadores de agua de ITALSAN.

**15** Ud Colector PPR Pletina toma Horizontal para 5 contadores (material)
Precio: 128.24
Colector en polipropileno copolímero random (PP-R) para centralización de contadores de agua, toma horizontal para 5 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/5 de la serie de Baterías para contadores de agua de ITALSAN.

**16** Ud Colector PPR Pletina toma Horizontal para 6 contadores (material)
Precio: 134.68
Colector en polipropileno copolímero random (PP-R) para centralización de contadores de agua, toma horizontal para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 1/6 de la serie de Baterías para contadores de agua de ITALSAN.

### ColRosca Colector PPR Roscado

#### ColRosArb Colector PPR Rosca toma Árbol

**12CRH12** u Colector PPR en Árbol toma roscada H 1/2" para 2 contadores (material)
Precio: 129.85
Colector en polipropileno copolímero random (PP-R) para centralización de contadores de agua, toma árbol para 2 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/2CRH12 de la serie de Baterías para contadores de agua de ITALSAN.

**12CRM12** u Colector PPR en Árbol toma roscada M 1/2" para 2 contadores (material)
Precio: 135.75
Colector en polipropileno copolímero random (PP-R) para centralización de contadores de agua, toma árbol para 2 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/2CRM12 de la serie de Baterías para contadores de agua de ITALSAN.

**12CRH34** u Colector PPR en Árbol toma roscada H 3/4" para 2 contadores (material)
Precio: 135.75
Colector en polipropileno copolímero random (PP-R) para centralización de contadores de agua, toma árbol para 2 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/2CRH34 de la serie de Baterías para contadores de agua de ITALSAN.

**12CRM34** u Colector PPR en Árbol toma roscada M 3/4" para 2 contadores (material)
Precio: 132.21
Colector en polipropileno copolímero random (PP-R) para centralización de contadores de agua, toma árbol para 2 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/2CRM34 de la serie de Baterías para contadores de agua de ITALSAN.

**13CRH12** u Colector PPR en Árbol toma roscada H 1/2" para 3 contadores (material)
Precio: 167.24
Colector en polipropileno copolímero random (PP-R) para centralización de contadores de agua, toma árbol para 3 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/3CRH12 de la serie de Baterías para contadores de agua de ITALSAN.

**13CRM12** u Colector PPR en Árbol toma roscada M 1/2" para 3 contadores (material)
Precio: 174.74
Colector en polipropileno copolímero random (PP-R) para centralización de contadores de agua, toma árbol para 3 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/3CRM12 de la serie de Baterías para contadores de agua de ITALSAN.

**13CRH34** u Colector PPR en Árbol toma roscada H 3/4" para 3 contadores (material)
Precio: 174.74
Colector en polipropileno copolímero random (PP-R) para centralización de contadores de agua, toma árbol para 3 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/3CRH34 de la serie de Baterías para contadores de agua de ITALSAN.

**13CRM34** u Colector PPR en Árbol toma roscada M 3/4" para 3 contadores (material)
Precio: 170.19
Colector en polipropileno copolímero random (PP-R) para centralización de contadores de agua, toma árbol para 3 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/3CRM34 de la serie de Baterías para contadores de agua de ITALSAN.

**14CRH12** u Colector PPR en Árbol toma roscada H 1/2" para 4 contadores (material)
Precio: 208.51
Colector en polipropileno copolímero random (PP-R) para centralización de contadores de agua, toma árbol para 4 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/4CRH12 de la serie de Baterías para contadores de agua de ITALSAN.

**14CRM12** u Colector PPR en Árbol toma roscada M 1/2" para 4 contadores (material)
Precio: 217.98
Colector en polipropileno copolímero random (PP-R) para centralización de contadores de agua, toma árbol para 4 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/4CRM12 de la serie de Baterías para contadores de agua de ITALSAN.

**14CRH34** u Colector PPR en Árbol toma roscada H 3/4" para 4 contadores (material)
Precio: 217.98
Colector en polipropileno copolímero random (PP-R) para centralización de contadores de agua, toma árbol para 4 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/4CRH34 de la serie de Baterías para contadores de agua de ITALSAN.

**14CRM34** u Colector PPR en Árbol toma roscada M 3/4" para 4 contadores (material)
Precio: 212.31
Colector en polipropileno copolímero random (PP-R) para centralización de contadores de agua, toma árbol para 4 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/4CRM34 de la serie de Baterías para contadores de agua de ITALSAN.

**15CRH12** u Colector PPR en Árbol toma roscada H 1/2" para 5 contadores (material)
Precio: 260.56
Colector en polipropileno copolímero random (PP-R) para centralización de contadores de agua, toma árbol para 5 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 1/5CRH12 de la serie de Baterías para contadores de agua de ITALSAN.

**15CRM12** u Colector PPR en Árbol toma roscada M 1/2" para 5 contadores (material)
Precio: 272.41
Colector en polipropileno copolímero random (PP-R) para centralización de contadores de agua, toma árbol para 5 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 1/5CRM12 de la serie de Baterías para contadores de agua de ITALSAN.

**15CRH34** u Colector PPR en Árbol toma roscada H 3/4" para 5 contadores (material)
Precio: 272.41
Colector en polipropileno copolímero random (PP-R) para centralización de contadores de agua, toma árbol para 5 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 1/5CRH34 de la serie de Baterías para contadores de agua de ITALSAN.

**15CRM34** u Colector PPR en Árbol toma roscada M 3/4" para 5 contadores (material)
Precio: 265.3
Colector en polipropileno copolímero random (PP-R) para centralización de contadores de agua, toma árbol para 5 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 1/5CRM34 de la serie de Baterías para contadores de agua de ITALSAN.

#### ColRosCan Colector PPR Rosca toma Candelabro

**24CARH12** u Colector PPR en Candelabro toma roscada H 1/2" para 4 contadores (material)
Precio: 201.19
Colector en polipropileno copolímero random (PP-R) para centralización de contadores de agua, toma candelabro para 4 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/4CARH12 de la serie de Baterías para contadores de agua de ITALSAN.

**24CARM12** u Colector PPR en Candelabro toma roscada M 1/2" para 4 contadores (material)
Precio: 210.34
Colector en polipropileno copolímero random (PP-R) para centralización de contadores de agua, toma candelabro para 4 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/4CARM12 de la serie de Baterías para contadores de agua de ITALSAN.

**24CARH34** u Colector PPR en Candelabro toma roscada H 3/4" para 4 contadores (material)
Precio: 210.34
Colector en polipropileno copolímero random (PP-R) para centralización de contadores de agua, toma candelabro para 4 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/4CARH34 de la serie de Baterías para contadores de agua de ITALSAN.

**24CARM34** u Colector PPR en Candelabro toma roscada M 3/4" para 4 contadores (material)
Precio: 204.86
Colector en polipropileno copolímero random (PP-R) para centralización de contadores de agua, toma candelabro para 4 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/4CARM34 de la serie de Baterías para contadores de agua de ITALSAN.

**26CARH12** u Colector PPR en Candelabro toma roscada H 1/2" para 6 contadores (material)
Precio: 237.77
Colector en polipropileno copolímero random (PP-R) para centralización de contadores de agua, toma candelabro para 6 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/6CARH12 de la serie de Baterías para contadores de agua de ITALSAN.

**26CARM12** u Colector PPR en Candelabro toma roscada M 1/2" para 6 contadores (material)
Precio: 248.58
Colector en polipropileno copolímero random (PP-R) para centralización de contadores de agua, toma candelabro para 6 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/6CARM12 de la serie de Baterías para contadores de agua de ITALSAN.

**26CARH34** u Colector PPR en Candelabro toma roscada H 3/4" para 6 contadores (material)
Precio: 248.58
Colector en polipropileno copolímero random (PP-R) para centralización de contadores de agua, toma candelabro para 6 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/6CARH34 de la serie de Baterías para contadores de agua de ITALSAN.

**26CARM34** u Colector PPR en Candelabro toma roscada M 3/4" para 6 contadores (material)
Precio: 242.12
Colector en polipropileno copolímero random (PP-R) para centralización de contadores de agua, toma candelabro para 6 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/6CARM34 de la serie de Baterías para contadores de agua de ITALSAN.

**28CARH12** u Colector PPR en Candelabro toma roscada H 1/2" para 8 contadores (material)
Precio: 260.63
Colector en polipropileno copolímero random (PP-R) para centralización de contadores de agua, toma candelabro para 8 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/8CARH12 de la serie de Baterías para contadores de agua de ITALSAN.

**28CARM12** u Colector PPR en Candelabro toma roscada M 1/2" para 8 contadores (material)
Precio: 272.49
Colector en polipropileno copolímero random (PP-R) para centralización de contadores de agua, toma candelabro para 8 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/8CARM12 de la serie de Baterías para contadores de agua de ITALSAN.

**28CARH34** u Colector PPR en Candelabro toma roscada H 3/4" para 8 contadores (material)
Precio: 272.49
Colector en polipropileno copolímero random (PP-R) para centralización de contadores de agua, toma candelabro para 8 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/8CARH34 de la serie de Baterías para contadores de agua de ITALSAN.

**28CARM34** u Colector PPR en Candelabro toma roscada M 3/4" para 8 contadores (material)
Precio: 265.38
Colector en polipropileno copolímero random (PP-R) para centralización de contadores de agua, toma candelabro para 8 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/8CARM34 de la serie de Baterías para contadores de agua de ITALSAN.

**210CARH12** u Colector PPR en Candelabro toma roscada H 1/2" para 10 contadores (material)
Precio: 289.55
Colector en polipropileno copolímero random (PP-R) para centralización de contadores de agua, toma candelabro para 10 contadores, fabricada según norma UNE 53943. Conexión a contadores mediante injerto con rosca hembra 1/2" y pie de batería con conexión a tubo de alimentación mediante brida y contra brida roscada, montada para su instalación y estanqueidad totalmente probada. Cuerpo de tubería monocapa de polipropileno copolímero random (PP-R RP) SDR9 Serie 4 del sistema NIRON, PN20 de 75 mm de diámetro, fabricada y certficada según norma UNE EN 15874-2, accesorios NIRON fabricados y certificados según norma UNE EN 15874-3, aptitud del sistema NIRON certificado según norma UNE EN 15874-5 y certificado de potabilidad Aimplas según RD140/2003. Presentación de color azul Niron, ref 2/10CARH12 de la serie de Baterías para contadores de agua de ITALSAN.

**210CARM12** u Colector PPR en Candelabro toma roscada M 1/2" para 10 contadores (material)
Precio: 302.7
Colector en polipropileno copolímero random (PP-R) para centralización de contadores de agua, toma candelabro para 10 contadores, fabricada según norma UNE 53943. Conexión a contadores mediante injerto con rosca macho 1/2" y pie de batería con conexión a tubo de alimentación mediante brida y contra brida roscada, montada para su instalación y estanqueidad totalmente probada. Cuerpo de tubería monocapa de polipropileno copolímero random (PP-R RP) SDR9 Serie 4 del sistema NIRON, PN20 de 75 mm de diámetro, fabricada y certficada según norma UNE EN 15874-2, accesorios NIRON fabricados y certificados según norma UNE EN 15874-3, aptitud del sistema NIRON certificado según norma UNE EN 15874-5 y certificado de potabilidad Aimplas según RD140/2003. Presentación de color azul Niron, ref 2/10CARM12 de la serie de Baterías para contadores de agua de ITALSAN.

**210CARH34** u Colector PPR en Candelabro toma roscada H 3/4" para 10 contadores (material)
Precio: 302.7
Colector en polipropileno copolímero random (PP-R) para centralización de contadores de agua, toma candelabro para 10 contadores, fabricada según norma UNE 53943. Conexión a contadores mediante injerto con rosca hembra 3/4" y pie de batería con conexión a tubo de alimentación mediante brida y contra brida roscada, montada para su instalación y estanqueidad totalmente probada. Cuerpo de tubería monocapa de polipropileno copolímero random (PP-R RP) SDR9 Serie 4 del sistema NIRON, PN20 de 75 mm de diámetro, fabricada y certficada según norma UNE EN 15874-2, accesorios NIRON fabricados y certificados según norma UNE EN 15874-3, aptitud del sistema NIRON certificado según norma UNE EN 15874-5 y certificado de potabilidad Aimplas según RD140/2003. Presentación de color azul Niron, ref 2/10CARH34 de la serie de Baterías para contadores de agua de ITALSAN.

**210CARM34** u Colector PPR en Candelabro toma roscada M 3/4" para 10 contadores (material)
Precio: 294.81
Colector en polipropileno copolímero random (PP-R) para centralización de contadores de agua, toma candelabro para 10 contadores, fabricada según norma UNE 53943. Conexión a contadores mediante injerto con rosca macho 3/4" y pie de batería con conexión a tubo de alimentación mediante brida y contra brida roscada, montada para su instalación y estanqueidad totalmente probada. Cuerpo de tubería monocapa de polipropileno copolímero random (PP-R RP) SDR9 Serie 4 del sistema NIRON, PN20 de 75 mm de diámetro, fabricada y certficada según norma UNE EN 15874-2, accesorios NIRON fabricados y certificados según norma UNE EN 15874-3, aptitud del sistema NIRON certificado según norma UNE EN 15874-5 y certificado de potabilidad Aimplas según RD140/2003. Presentación de color azul Niron, ref 2/10CARM34 de la serie de Baterías para contadores de agua de ITALSAN.

### ColRecirc Colector PPR Pletina Recirculación

**24RE** u Colector PPR Pletina Recirculación para 4 contadores (material)
Precio: 198.09
Colector de recirculación en polipropileno copolímero random (PP-R) para centralización de contadores de agua, de 2 filas para 4 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/4RE de la serie de Baterías para contadores de agua de ITALSAN.

**26RE** u Colector PPR Pletina Recirculación para 6 contadores (material)
Precio: 238.64
Colector de recirculación en polipropileno copolímero random (PP-R) para centralización de contadores de agua, de 2 filas para 6 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/6RE de la serie de Baterías para contadores de agua de ITALSAN.

**28RE** u Colector PPR Pletina Recirculación para 8 contadores (material)
Precio: 333.23
Colector de recirculación en polipropileno copolímero random (PP-R) para centralización de contadores de agua, de 2 filas para 8 contadores, fabricada según norma UNE 53943. Conexión a contadores mediante injerto con pletina y pie de batería con conexión a tubo de alimentación mediante brida y contra brida roscada, montada para su instalación y estanqueidad totalmente probada. Cuerpo de tubería monocapa de polipropileno copolímero random (PP-R RP) SDR9 Serie 4 del sistema NIRON, PN20 de 75 mm de diámetro, fabricada y certficada según norma UNE EN 15874-2, accesorios NIRON fabricados y certificados según norma UNE EN 15874-3, aptitud del sistema NIRON certificado según norma UNE EN 15874-5 y certificado de potabilidad Aimplas según RD140/2003. Presentación de color azul Niron, ref 2/8RE de la serie de Baterías para contadores de agua de ITALSAN.

### AccInst Accesorios para instalación en Baterías

#### kitllave Kit de válvula de entrada y salida para baterías

**KIT13** u Kit llave entrada-salida 13/15 a 7/8-3/4 (material)
Precio: 28.5
Kit compuesto por llaves de entrada y salida y manguitos de conexión a contador para baterías de contadores de agua. Llaves con cuerpo DN15 con manguitos para conexión a contador 7/8" - 3/4". Llave de entrada con conexión a batería mediante brida orientable, llave de salida con conexión a flexo 3/4" y sistema antiretorno incorporado. Con opción de precintado incluido. Certificadas según norma UNE 19804. Producto ref. KIT13 de la serie de baterías para contadores de agua de ITALSAN.

**KIT15** u Kit llave entrada-salida 13/15 a 3/4-3/4 (material)
Precio: 28.5
Kit compuesto por llaves de entrada y salida y manguitos de conexión a contador para baterías de contadores de agua. Llaves con cuerpo DN15 con manguitos para conexión a contador 3/4" - 3/4". Llave de entrada con conexión a batería mediante brida orientable, llave de salida con conexión a flexo 3/4" y sistema antiretorno incorporado. Con opción de precintado incluido. Certificadas según norma UNE 19804. Producto ref. KIT15 de la serie de baterías para contadores de agua de ITALSAN.

**KIT20** u Kit llave entrada-salida 20/25 a 1" (material)
Precio: 46.87
Kit compuesto por llaves de entrada y salida y manguitos de conexión a contador para baterías de contadores de agua. Llaves con cuerpo DN20 con manguitos para conexión a contador 1" - 1". Llave de entrada con conexión a batería mediante brida orientable, llave de salida con conexión a flexo 1" y sistema antiretorno incorporado. Con opción de precintado incluido. Certificadas según norma UNE 19804. Producto ref. KIT20 de la serie de baterías para contadores de agua de ITALSAN.

**KIT2034** u Kit llave entrada-salida 20/25 a 3/4" (material)
Precio: 46.87
Kit compuesto por llaves de entrada y salida y manguitos de conexión a contador para baterías de contadores de agua. Llaves con cuerpo DN20 con manguitos para conexión a contador 1" - 3/4". Llave de entrada con conexión a batería mediante brida orientable, llave de salida con conexión a flexo 1" y sistema antiretorno incorporado. Con opción de precintado incluido. Certificadas según norma UNE 19804. Producto ref. KIT2034 de la serie de baterías para contadores de agua de ITALSAN.

#### valWafer Válvulas mariposa Wafer con palanca

**BV052FW040** u Válvula mariposa DN=40mm (material)
Precio: 64.11
Válvula de mariposa PN 16,de cuerpo fabricado en fundición gris hierro GG25 (EN-GJL-250), discode fundición dúctil zincada, eje de acero inoxidable y maneta de aluminioy junta en EPDM. Adecuadas para bridas PN 10 y PN 16. Con protección externa de resina Epoxy azul, aplicada electrostáticamente. Rango de temperaturas de trabajo comprendidas entre -10°Cy 120°C, ref. BV052FW040 de la serie de Baterías de ITALSAN.

**BV052FW050** u Válvula mariposa DN=50mm (material)
Precio: 67.26
Válvula de mariposa PN 16,de cuerpo fabricado en fundición gris hierro GG25 (EN-GJL-250), discode fundición dúctil zincada, eje de acero inoxidable y maneta de aluminioy junta en EPDM. Adecuadas para bridas PN 10 y PN 16. Con protección externa de resina Epoxy azul, aplicada electrostáticamente. Rango de temperaturas de trabajo comprendidas entre -10°Cy 120°C, ref. BV052FW050 de la serie de Baterías de ITALSAN.

**BV052FW065** u Válvula mariposa DN=65mm (material)
Precio: 73.76
Válvula de mariposa PN 16,de cuerpo fabricado en fundición gris hierro GG25 (EN-GJL-250), discode fundición dúctil zincada, eje de acero inoxidable y maneta de aluminioy junta en EPDM. Adecuadas para bridas PN 10 y PN 16. Con protección externa de resina Epoxy azul, aplicada electrostáticamente. Rango de temperaturas de trabajo comprendidas entre -10°Cy 120°C, ref. BV052FW065 de la serie de Baterías de ITALSAN.

**BV052FW080** u Válvula mariposa DN=80mm (material)
Precio: 85.13
Válvula de mariposa PN 16,de cuerpo fabricado en fundición gris hierro GG25 (EN-GJL-250), discode fundición dúctil zincada, eje de acero inoxidable y maneta de aluminioy junta en EPDM. Adecuadas para bridas PN 10 y PN 16. Con protección externa de resina Epoxy azul, aplicada electrostáticamente. Rango de temperaturas de trabajo comprendidas entre -10°Cy 120°C, ref. BV052FW080 de la serie de Baterías de ITALSAN.

**BV052FW100** u Válvula mariposa DN=100mm (material)
Precio: 100.22
Válvula de mariposa PN 16,de cuerpo fabricado en fundición gris hierro GG25 (EN-GJL-250), discode fundición dúctil zincada, eje de acero inoxidable y maneta de aluminioy junta en EPDM. Adecuadas para bridas PN 10 y PN 16. Con protección externa de resina Epoxy azul, aplicada electrostáticamente. Rango de temperaturas de trabajo comprendidas entre -10°Cy 120°C, ref. BV052FW100 de la serie de Baterías de ITALSAN.

**BV052FW125** u Válvula mariposa DN=125mm (material)
Precio: 125.46
Válvula de mariposa PN 16,de cuerpo fabricado en fundición gris hierro GG25 (EN-GJL-250), discode fundición dúctil zincada, eje de acero inoxidable y maneta de aluminioy junta en EPDM. Adecuadas para bridas PN 10 y PN 16. Con protección externa de resina Epoxy azul, aplicada electrostáticamente. Rango de temperaturas de trabajo comprendidas entre -10°Cy 120°C, ref. BV052FW125 de la serie de Baterías de ITALSAN.

**BV052FW150** u Válvula mariposa DN=150mm (material)
Precio: 138.63
Válvula de mariposa PN 16,de cuerpo fabricado en fundición gris hierro GG25 (EN-GJL-250), discode fundición dúctil zincada, eje de acero inoxidable y maneta de aluminioy junta en EPDM. Adecuadas para bridas PN 10 y PN 16. Con protección externa de resina Epoxy azul, aplicada electrostáticamente. Rango de temperaturas de trabajo comprendidas entre -10°Cy 120°C, ref. BV052FW150 de la serie de Baterías de ITALSAN.

**BV052FW200** u Válvula mariposa DN=200mm (material)
Precio: 198.23
Válvula de mariposa PN 16,de cuerpo fabricado en fundición gris hierro GG25 (EN-GJL-250), discode fundición dúctil zincada, eje de acero inoxidable y maneta de aluminioy junta en EPDM. Adecuadas para bridas PN 10 y PN 16. Con protección externa de resina Epoxy azul, aplicada electrostáticamente. Rango de temperaturas de trabajo comprendidas entre -10°Cy 120°C, ref. BV052FW200 de la serie de Baterías de ITALSAN.

#### Kitllave BCN Kit de válvula de entrada y salida para baterías ( especial Barcelona )

**KIT20BCN34** Kit de válvula entrada y salida y manguito 3/4"
Precio: 57.91
Kit compuesto por llaves de entrada y salida y 2 manguitos de conexión a contador para baterías de contadores de agua. Llaves con cuerpo DN20 con manguitos para conexión a contador 3/4". Llave de entrada con conexión a batería mediante brida orientable, llave de salida con conexión a flexo 3/4" y sistema antiretorno incorporado. Con opción de precintado incluido. Certificadas según norma UNE 19804. Producto ref. KIT20BCN34 de la serie de baterías para contadores de agua de ITALSAN.

**KIT20BCN1** Kit de válvula entrada y salida y manguito 1"
Precio: 57.91
Kit compuesto por llaves de entrada y salida y 2 manguitos de conexión a contador para baterías de contadores de agua. Llaves con cuerpo DN20 con manguitos para conexión a contador 3/4" - 1". Llave de entrada con conexión a batería mediante brida orientable, llave de salida con conexión a flexo 1" y sistema antiretorno incorporado. Con opción de precintado incluido. Certificadas según norma UNE 19804. Producto ref. KIT20BCN1 de la serie de baterías para contadores de agua de ITALSAN.
